# Neubau Realschule Vilsbiburg
Angebotsaufforderung (GAEB DA XML 3.2, DA83)
Projekt: RSV
Währung: EUR
Bieterkommentare zugelassen: ja
Auftraggeber: Landkreis Landshut, vertreten durch, Hr. Landrat Peter Dreier, Josef-Neumeier-Allee 1, 84051 Essenbach
Erstellt mit: GXML Toolbox V3.3 R20230829, iTWO_64 V24.0.667, 05.03.2026

## Deckblatt
LEISTUNGSVERZEICHNIS

RSV - Neubau Realschule Vilsbiburg

Das Bauprogramm der Gesamtmaßnahme ist gegliedert in 2 Bauabschnitte
und umfasst den Neubau der Realschule Vilsbiburg mit anschließenden
Bestandsabbruch der bestehenden Schulgebäude. Die Realschule mit best.
Erweiterungsbauten wird durch den Neubau vollständig ersetzt.

Lage der Baustelle:
Gobener Straße 9, 84137 Vilsbiburg

Lage Realschule:
Amselstraße 6, 84137 Vilsbiburg

Die Baumaßnahme wird im Auftrag:
Landkreis Landshut
vertreten durch
Hr. Landrat Peter Dreier
Josef-Neumeier-Allee 1
84051 Essenbach
ausgeführt.

Gewerk:
A_15 Estricharbeiten

Stand 05.03.2026

## A_15 Estricharbeiten
Datum: 05.03.2026

*Hinweis: Inhaltsverzeichnis*
INHALTSVERZEICHNIS
A - ALLGEMEINE REGELUNGEN UND BAUBESCHREIBUNG

B - ZUSÄTZLICHE ALLGEMEINE VERTRAGSBEDINGUNGEN
B.01. Beim Ausfüllen des LV unbedingt beachten
B.02.  Automatische Sortierung
B.03. Aufenthalts- und Lagerräume
B.04. Firmenschilder
B.05. Flächen Baustelleneinrichtung
B.06. Arbeitszeit und Lärmschutzauflagen
B.07.  Bauseitige Leistungen, Bauumlage
B.08. Baubeleuchtung
B.09. SiGe gemäß Baustellenverordnung
B.10. Bauleistungen im Stundenlohn
B.11. Bauschutt, Abfall
B.12. Materialökologie
B.13. Normenabweichung

C - WEITERE ZUSÄTZLICHE VERTRAGSBEDINGUNGEN (GEWERKESPEZIFISCH)
C.01. Angebot des Bieters, Art und Umfang der Leistungen
C.02. Ausführung allgemein
C.03. Ausführung gewerkespezifisch
C.04. Abkürzungen
C.05. Anlagenverzeichnis

D -GRUNDBESCHRIEBE UND LEISTUNGSPOSITIONEN
ZUSAMMENSTELLUNG

*Hinweis: A - ALLGEMEINE REGELUNGEN UND BAUBESCHREIBUNG*
A - ALLGEMEINE REGELUNGEN UND BAUBESCHREIBUNG
A.00 Allgemeiner Hinweis zur Normung (DIN 18299, 0)
Soweit in der Leistungsbeschreibung auf technische Spezifikationen (z.B. nationale Normen, mit denen nationale Normen umgesetzt werden, Europäische technische Zulassungen, gemeinsame technische Spezifikationen, Internationale Normen) Bezug genommen wird, werden auch ohne den ausdrücklichen Zusatz "oder gleichwertig", immer gleichwertige technische Spezifikationen in Bezug genommen.

A.01 Angaben zur Baustelle
Lage der Baustelle
Gobener Straße 9, 84137 Vilsbiburg

Lage Realschule
Amselstraße 6, 84137 Vilsbiburg

A.02 Allgemeine Angaben zum Bauprogramm
Das Bauprogramm der Gesamtmaßnahme ist gegliedert in 2 Bauabschnitte und umfasst den Neubau der Realschule Vilsbiburg mit anschließendem Bestandsabbruch der bestehenden Schulgebäude.
Die Realschule mit best. Erweiterungsbauten wird durch den Neubau vollständig ersetzt.
Die Baumaßnahme wird im Auftrag:
Landkreis Landshut
vertreten durch
Hr. Landrat Peter Dreier
Josef-Neumeier-Allee 1
84051 Essenbach
ausgeführt.

A.03 Voruntersuchungen
Im Zuge der Planungsvorbereitung wurden die unten aufgeführten Untersuchungen durchgeführt. Folgende Unterlagen können eingesehen werden:
Vermessungsplan
Baugrundgutachten
Nachweis des Wärmeschutzes gemäß EnEV
Nachweis des sommerlichen Wärmeschutzes
Schallschutznachweis
Brandschutznachweis

A.04 Gelände – Höhenlage (DIN 18299, 0.1.1)
Das Grundstück ist weitgehend eben und fällt leicht von +449m ü. NN an westlicher Seite auf +447üNN an nordöstlicher Seite ab. Als mittlere Geländehöhe wird +448,70m ü. NN angenommen. Die Planung sieht die Unterkante der Bodenplatte inkl. Dämmung und Sauberkeitsschicht von Bauteil A, B, C/ Pausenhalle und T/Dreifach-Turnhalle auf Höhe von ca. -5,64m zur GOK (OK FFB = -4,42m) vor, mit einer Abgrabung des Geländes zur Erstellung eines Tiefhofes vor der Pausenhalle im Südwesten.

Die Grundwasseroberfläche (Mittelwasserstand) liegt gem. Bodengutachten vom 31.01.2023 voraussichtlich bei ca. + 437m ü. NN. Nach den Daten der Grundwassermessstellen 800m südlich des Grundstückes, lag der höchst gemessene Wasserstand rund 1m über dem Mittelwasserstand.

Dies ergibt einen vorläufig angenommen HHW (Bemessungswasserstand Gebäudeabdichtung) von +438m ü. NN. Nach Aussage des Bodengutachten hat Grundwasser für dieses Bauvorhaben keine besondere Relevanz.
Der Bodengrund weist in den oberen Schichten kf-Werte deutlich unter 1*10-4 m/s auf. Der aktuelle Gebäudeentwurf sieht Durchdringung dieser Schichten vor. Damit erfolgt eine Gründung auf den gut durchlässigen Schottern. Bei gut durchlässiger Bauwerk-Rückverfüllung muss das Gebäude lediglich gegen Bodenfeuchte abgedichtet werden (Wassereinwirkungsklasse W 1.1-E)

A.05 Verkehrserschließung  (DIN 18299, 0.1.1)
Die Realschule liegt in einem Wohnbaugebiet mit Mischbebauung, wobei der Großteil freistehende Ein- und Mehrfamilienhäuser ausmacht. Das Schulgrundstück ist auf drei Seiten von Straßen begrenzt und stößt nur in süd-westlicher Richtung direkt an die Gärten der Nachbarbebauung. Auf nord-westlicher Seite verläuft der Drosselweg, eine schmale und für den Durchgangsverkehr gesperrte Zuwegung. Auf süd-östlicher Seite liegt der Starenweg, der in die Lerchenstraße mündet und aktuell in beiden Richtungen befahrbar ist.

Das Baufeld wird über die Gobener Straße erschlossen, welche wiederum westlich in die Seyboldsdorfer Straße und östlich in die Fronteshausener Straße mündet. Die Gobener Straße trennt den Realschulgrund vom Grundstück des gegenüberliegenden Maximilian-von-Montgelas Gymnasiums.

Ein Stau durch wartende LKWs auf der Gobener Straße im Bereich der Baustellenzufahrt ist grundsätzlich zu vermeiden. Besonders zu beachten ist der Ankunftsbereich der SchülerInnen des Gymnasiums auf der gegenüberliegenden Straßenseite. Für die Sicherung an Zu- und Ausfahrten über öffentliche Flächen gelten die Straßenverkehrsordnung (StVO), die UVV Bauarbeiten und die Richtlinien für die Sicherung von Arbeitsstellen an Straßen (RSA).

Nutzung von öffentlichen Verkehrsflächen: Wenn öffentliche Verkehrsflächen für Baustellenzwecke genutzt werden müssen, darf das erst erfolgen, wenn die erforderliche Sondernutzungsgenehmigung und verkehrsrechtliche Genehmigung mit Beschilderungsplan vorliegen. Die Einholung der Genehmigung beim Straßenverkehrsamt der Stadt Vilsbiburg

Stadt Vilsbiburg
AB32.2
Stadtplatz 26
84137 Vilsbiburg
erfolgt durch den AN.

A.06 Besondere Belastungen aus betrieblichen Bedingungen (DIN 18299, 0.1.2)
Vilsbiburg liegt an der B299 und der Ortskern wird von der Landshuter Straße, und in Verlängerung dieser, der Frontenhausener Straße durchkreuzt. In unmittelbarer Nähe der Baustelle befindet sich das Maximilian-von-Montesglas Gymnasium mit Kreis- und Stadtbibliothek sowie benachbarter Mehrfachsporthalle.

Es ist mit dem entsprechenden Publikumsverkehr zu rechnen:
In den Kernzeiten des Schulbetriebes zwischen 7:15 und  8:15 Uhr sowie zwischen  12:30 und 13:15  Uhr ist mit erhöhten Schülerströmen zu rechnen. In diesen Zeiten sind Anlieferungen und Schwertransport zu unterlassen.
Die Zufahrt auf das Baugelände erfolgt nur von Norden über die Gobener Straße oder in Abstimmung mit der örtlichen Bauleitung über den Drosselweg. Beim Verlassen des Baugeländes müssen die Baustellenfahrzeuge zwingend nach rechts in die Gobener Straße einbiegen und in Richtung Fronteshausener Straße fahren. Aus Sicherheitsgründen ist das Linksabbiegen beim Verlassen der Baustelle untersagt.

Das bestehende Realschulgebäude mit Nebengebäuden bleibt während der gesamten Baumaßnahme in Betrieb.
Während der Bauzeit wird ein Teil der Klassen in einer Ausweichanlage in Containerbauweise auf dem Vorplatz der Realschule (Erschließung über Amselstraße) untergebracht.

A.07 Bauliche Anlagen, Bauwerk, Neubau (DIN 18299, 0.1.3)
Bei dem Neubau handelt es sich um einen Massivbau mit Flachdecken, mit tragenden Trennwänden innen und Stahlbetonstützen/ bzw. -wänden mit einer vorgehängten, hinterlüfteten Holz-Element-Fassade. Die Außenwände und die Bodenplatte in den unterirdischen Geschossen werden aus Stahlbeton errichtet.

Außenabmessungen gesamt:
Die maximalen Außenabmessungen (oberirdisch) für die Gesamtbaumaßnahme betragen insgesamt:
ca. 100m x 90m
davon
BT A: ca. 34m x 40m
BT B: ca. 45m x 34m
BT C: ca. 34m x 50m
Turnhalle: ca. 33m x 50m

Gebäudehöhe UK Bodenplatte bis OK Attika): ca. 17,75m
Regelgeschosshöhe UG: 4,42m
Regelgeschosshöhe EG bis 2 OG: 3,91m

Pausenhalle:
lichte Raumhöhen Rohbau Pausenhalle (UG): 8,00m
lichte Raumabmessungen Rohbau Pausenhalle: 15m x 26m

Turnhalle:
lichte Raumhöhe Turnhalle Rohbau bis UK Holzbinder: 7,60m
lichte Raumhöhe Rohbau Nebenräume (Untergeschoss): 4,10m
lichte Raumhöhe Rohbau Tribüne/ Nebenräume (Erdgeschoss): 4,80m/ 3,60m

Baukonstruktion:
Gründung: Stahlbetonflachgründung gem. Statik mit unterseitiger Perimeterdämmung nach Vorgabe Bauphysik, Sauberkeitsschicht (lediglich Abdichtung gegen Bodenfeuchtigkeit erforderlich)

Fassade:
Hinterlüftete Holzfassade, inkl. Dämmung vor Stahlbetonwandscheiben und vorgehängtes Streckmetall vor Stahlbetonscheiben im Bereich der Fluchttreppenhäuser

Vertikale Baukonstruktionen:
Stahlbetonwände zur Aussteifung, Sichtbeton bzw. in Teilbereichen holzbekleidet
Kalksandsteinwände, verputzt (klassenseitig) bzw. holzbekleidet (flurseitig, Holzwerkstoff A2) im Falle der Anforderung Brandwand oder Bauart Brandwand ohne statische Anforderungen
Systemtrennwände in allen anderen Bereichen, die an Flure und Lernlandschaften angrenzen und als Trennwände zwischen Klassenzimmern, 2lagig GK-beplankt, gestrichen
in Teilbereichen sichtbare Holz- und Stahlbetonoberflächen lasiert/geölt

Horizontale Baukonstruktionen:
Im gesamten Gebäude wird mit Stahlbetonflachdecken mit schlaffer Bewehrung, d=34cm geplant. Treppen als Fertigelemente aus Stahlbeton, Ausführungsqualität Sichtbeton mit sandgestrahlter Oberfläche

Dachkonstruktionen:
Notabdichtung nach DIN, EPS bzw. Mineralwoll-Gefälledämmung, Bitumenabdichtung, zweilagig, Wurzelschutz, zur Aufnahme eines Gründaches (Bienenweide) auf dem Hauptdach sowie Sporthallendach
Entwässerung über Attikaabläufe in Fassadenebene, Fallrohr in Fassadenebene bis OK Gelände, Notentwässerung analog, Auslauf 50cm über GOK ins Gelände

A.08 Bodenverhältnisse (DIN 18299, 0.1.9)
Im Zuge der Planungsvorbereitung wurden Bodenuntersuchungen und ein ergänzendes Baugrundgutachten erstellt. Die darin enthaltenen Angaben sind zwingend vom AN zu beachten.

Der Baugrund besteht in einer Tiefe von ca. 2,40m bis 4,20m unter GOK aus prinzipiell tragfähigem, aber setzungsempfindlichem Boden aus Lößlehmen. Darunter folgen dicht gelagerte Schichten aus Sanden und Kies-Sandgemischen, die sehr gut tragfähig sind und eine Gründung gut möglich macht.

A.09 Baumschutz (DIN 18299, 0.1.14)
Im Baufeld und entlang der Erschließungsstraßen Gobener Straße sowie Starenweg und Drosselweg befindet sich schützenswerter Baumbestand. Der Wurzelbereich der Bäume darf nicht befahren oder für das Abstellen von Gegenständen/Fahrzeugen genutzt werden und ist von Lagermaterial freizuhalten und wird durch einen Baumschutzzaun eingegrenzt.

Die Errichtung des Baumschutzzaunes erfolgt durch ein gesondertes Gewerk. Unterhalt und Rückbau erfolgen durch dieses Gewerk.

Bei Arbeiten in der Nähe von Baumkronen muss vom Rand der Krone ein Mindestabstand von 1,50m eingehalten werden. Verletzungen an Wurzeln, Stamm und Krone sind unbedingt zu vermeiden. Eine vorsätzliche oder fahrlässige Zerstörung des Baumbestandes wird als Ordnungswidrigkeit mit Geldbuße gemäß Baumschutzverordnung behandelt. Bei Beschädigungen von Wurzeln, Stamm und Krone hat der Verursacher außerdem die Kosten der Baumbehandlung durch eine Fachfirma zu tragen. Eventuelle Entschädigungsansprüche für zerstörte Baumteile bemessen sich nach dem Baumwertermittlungsverfahren von Koch und sind an den Eigentümer zu erstatten. Im Zuge der Kranarbeiten ist auf die Krone besonders Rücksicht zu nehmen. Beschädigungen werden auf Kosten des Verursachers durch eine Fachfirma nach Wahl des AG behoben.

A.10 Vorhandene Anlagen (DIN 18299, 0.1.16)
Der Baugrund ist nach aktueller Spartenauskunft frei von durchquerenden Leitungen und/ oder Kanälen. Die Versorgung mit Gas, Wasser, Strom und Glasfaser erfolgt an der nord-westlichen Grundstückgrenze, Nähe Kreuzung Amselweg mit Drosselweg. Die Stromleitungen liegen auf dem Grundstück, parallel zur Grundstücksgrenze vom Trafohäuschen kommend. Die Stichleitung Gas zum Bestandsgebäude befindet sich  Bereich Vorplatz/ Haupteingang Realschule.

Das Schulgrundstück wird an nord-westlicher Seite vom Mischwasserkanal gesäumt, dieser folgt dem Verlauf von Drosselweg und in Verlängerung Amselweg.

Der Übersichtsplan Wasser-Strom-Glasfaser und Übersichtsplan Gasleitung liegen dem Leistungsverzeichnis bei. Die Erkundung der Lage der Sparten liegt im Verantwortungsbereich des AN.

A.11 Kampfmittel (DIN 18299, 0.1.18)
Aus dem Vorerkundungsbericht vom 14.10.2022, GUBD Bauconsult GmbH geht hervor, dass kein unmittelbarer Handlungsbedarf besteht:

„Nach Auswertung der vorliegenden Luftbilder können im Planungsbereich keine konkreten Hinweise auf Kampfhandlungen festgestellt werden. Der Standort fällt in Anlehnung an die Baufachlichen Richtlinien Kampfmittelräumung (2018) in die Kategorie 1: Ein konkreter Kampfmittelverdacht hat sich nicht bestätigt.

Daraus lässt sich nach den BfR KMR kein unmittelbarer Handlungsbedarf ableiten. Hiervon unberührt bleibt das nicht ausschließbare Restrisiko von Zufallsfunden.“ (Vorerkundungsbericht vom 14.10.2022, GUBD Bauconsult GmbH)

A.12 Arbeiten anderer Unternehmer auf der Baustelle (DIN 18299, 0.1.22)
Die Arbeiten müssen mit den zeitgleich ablaufenden Nachbargewerken ineinander greifen. Erforderliche Abstimmungen erfolgen mit der örtlichen Objektüberwachung (OÜ). Der Auftragnehmer hat einzukalkulieren, dass diese Gewerke parallel ausgeführt werden und sich hierdurch entsprechende Erschwernisse und Arbeitsunterbrechungen ergeben können.

*Hinweis: B - ZUSÄTZLICHE ALLGEMEINE VERTRAGSBEDINGUNGEN*

*Hinweis: B.01 Beim Ausfüllen des LV unbedingt beachten*
B.01. Beim Ausfüllen des LV unbedingt beachten

Vom Bieter sind die Felder für Einheitspreis und Gesamtbetrag auszufüllen. Die Mengenansätze und Abrechnungseinheiten sowie die LV-Texte dürfen keinesfalls verändert werden. Ebenso darf die Reihenfolge der Positionen und die Endzusammenstellung nicht verändert werden.

Grundlage des Angebotes ist die Leistungsbeschreibung. Etwaige Unklarheiten und Abweichungen von den zur besseren Verständlichkeit beiliegenden Plänen sind vor der Abgabe des Angebotes mit der ausschreibenden Stelle zu klären. Der Bieter ist gehalten, die im Leistungsverzeichnis beschriebenen Details auf Vollständigkeit, fachgerechte Ausführung und Eignung für den vorgesehenen Verwendungszweck zu überprüfen.

Der Auftragnehmer erhält die Ausführungsunterlagen vom Auftraggeber ausschließlich in digitaler Form (Dateiformat pdf).

*Hinweis: B.02 Automatische Sortierung*
B.02.  Automatische Sortierung

Die Verdingungsunterlagen und das Leistungsverzeichnis wurden automatisch sortiert. Der Bieter hat die Vollständigkeit der Unterlagen anhand der Seitenzahlen zu überprüfen und eventuell fehlende Blätter bei der ausschreibenden Stelle anzufordern. Alle Seiten sind fortlaufend durchnummeriert.

*Hinweis: B.03 Aufenthalts- und Lagerräume*
B.03. Aufenthalts- und Lagerräume

siehe EFB 214.H_WBVB, Pkt.10.22

Straßen, Wege, Lager- und Arbeitsplätze innerhalb des Baugeländes werden in bestehendem Zustand zur Verfügung gestellt und von der Objektüberwachung zugewiesen.  Sie können vom Auftragnehmer nur auf eigene Gefahr benutzt werden.

*Hinweis: B.04 Firmenschilder*
B.04. Firmenschilder

Das Anbringen eigener Firmenschilder ist auf der Baustelle nicht zulässig. Der Auftragnehmer kann kostenpflichtig auf der Bautafel genannt werden.

*Hinweis: B.05 Flächen Baustelleneinrichtung*
B.05. Flächen Baustelleneinrichtung

Die für die Baumaßnahme für alle Auftragnehmer (nur anteilig) zur Verfügung stehenden Flächen sind dem Lageplan bzw. Baustelleneinrichtungsplan zu entnehmen und können nur anteilig genutzt werden.

Das Lagern von Material, sowie das Aufstellen von Gerät / Container auf dem Baustellengelände ist nur nach vorheriger Abstimmung und Genehmigung durch den AG auf eigens dafür zugewiesenen Flächen möglich.
Lagerflächen sind vom AN stets in aufgeräumten Zustand zu halten und nach Abschluss in dem vorgefundenen Zustand zu übergeben. Die zur Verfügung stehenden Lagerflächen werden jedem Auftragnehmer von der Objektüberwachung zugewiesen.

Es besteht kein Anspruch auf Parkmöglichkeit auf dem Baugelände.

*Hinweis: B.06 Arbeitszeit und Lärmschutzauflagen*
B.06. Arbeitszeit und Lärmschutzauflagen

Es darf nur zu den Arbeitszeiten gem. WBVB (EFB 214.H) gearbeitet werden. Lärmintensive Arbeiten müssen zuvor gemeldet und mit der Objektüberwachung sowie dem Auftraggeber abgestimmt werden.
Unter Umständen ist davon auszugehen, dass außergewöhnliche Arbeitszeiten, wie z. B. Sonn- und Feiertagsarbeit und Nachtarbeit erforderlich werden, bedürfen jedoch vorab der Abstimmung mit der Objektüberwachung und dem Auftraggeber.

*Hinweis: B.07 Bauseitige Leistungen, Bauumlage*
B.07.  Bauseitige Leistungen, Bauumlage

Für alle Auftragnehmer wird eine Wasserversorgung und Baustromversorgung aufgebaut. Über Leitungsquerschnitt und Wasserdruck wird im Bedarfsfall Auskunft erteilt. Der Anschluss von elektrischen Heizungen (z. B. für Aufenthaltscontainer) an die Baustromversorgung ist nicht zulässig.
Die Verbrauchskosten für Baustrom und Bauwasser trägt der Auftragnehmer. siehe Formblatt 214.H
Die Versorgungsleitungen ab der Entnahmestelle sind vom Arbeitnehmer selbst zu errichten.

*Hinweis: B.08 Baubeleuchtung*
B.08. Baubeleuchtung

Die Baubeleuchtung (Allgemeinbeleuchtung) wird für die Ausbauarbeiten im gesamten Bau und in Teilbereichen der Außenanlagen bauseits erstellt und unterhalten. Die Arbeitsbeleuchtung hat jeder Auftragnehmer für sein Gewerk selbst zu erbringen.

*Hinweis: B.09 SiGe gemäß Baustellenverordnung*
B.09. SiGe gemäß Baustellenverordnung

Gemäß der "Verordnung für Sicherheit und Gesundheitsschutz auf Baustellen (BaustellV) hat der AG einen Koordinator bestellt (§ 4 BaustellV). Der Koordinator wird seine Aufgaben nach der BaustellV wahrnehmen.
Der Bauherr überträgt seine Verpflichtung gemäß Baustellenverordnung einem Dritten. Als Dritter wird für die Koordinierung gemäß §2 und §3 der Baustellenverordnung (BaustellVO), ein SiGe-Koordinator mit dem Auftragsschreiben bekannt gegeben.

Im Rahmen der Rechte und Befugnisse des Auftraggebers hat der Koordinator Weisungsbefugnis in allen Belangen der Arbeitssicherheit und des Gesundheitsschutzes. Dem Koordinator gegenüber ist nur der Auftraggeber weisungsbefugt.

Ein für die Baumaßnahme erstellter Sicherheits- und Gesundheitsschutzplan mit Baustellenverordnung ist von den am Bau Beteiligten zu berücksichtigen und einzuhalten.
Bei der Durchführung der Arbeiten sind die einschlägigen Gesetze, Verordnungen, EG-Recht, Arbeitsstättenrichtlinie und Technischen Regeln sowie Vorschriften, Regeln und Informationen der Berufsgenossenschaften zu berücksichtigen.

Der AN hat dem Koordinator den Beginn neuer Arbeiten (z.B. Gerüststellung) vorher rechtzeitig anzuzeigen und die erforderlichen Unterlagen hinsichtlich sicherheitstechnischer Belange zu übergeben. Die Verantwortlichkeit des AN für die Erfüllung seiner Arbeitsschutzpflichten bleibt unberührt (§ 5 Abs.3 BaustellV).

Der vom AG bestellte Koordinator wird durch laufende Kontrollen die Einhaltung der Sicherheits- und Gesundheitsschutzpläne überwachen und die Aufgaben nach der BaustellV wahrnehmen. Ferner wird der  Koordinator durch regelmäßige Begehung der Baustelle die sicherheitstechnischen Einrichtungen und Schutzmaßnahmen des AN überprüfen.

Soweit der Koordinator sicherheitstechnische Mängel auf der Baustelle feststellt, wird er den AN und AG in schriftlichen Berichten und / oder mündlicher Form unterrichten. Der AN ist verpflichtet, die festgestellten Mängel unverzüglich zu beheben. Der AN hat für den Koordinator nach der BaustellV einen Ansprechpartner, Sicherheitsbeauftragter des AN für die Baustelle, zu benennen, der für die Erfüllung der erforderlichen Maßnahmen auch von eventuellen Nachunternehmern verantwortlich ist.

Sämtliche vorstehenden Leistungen, Maßnahmen und auftretenden Erschwernisse, die sich nach der BaustellV für den AN ergeben, sind in die Baustelleneinrichtungspauschale einzukalkulieren. Grundsätzlich gelten neben den DGUV auch alle einschlägigen staatlichen Gesetze Verordnungen, Richtlinien und Technischen Regeln wie z.B. folgende Vorschriften und Verordnungen:

- Arbeitsschutzgesetz (ArbSchG),
- Arbeitssicherheitsgesetz (AsiG),
- Arbeitszeitgesetz (ArbZG),
- Arbeitsstättenverordnung (ArbStättV),
- Gefahrstoffverordnung (GefStoffV),
- Biostoffverordnung (BioStoffV),
- Betriebssicherheitsverordnung (BetrSichV),
- Baustellenverordnung (BaustellV),
- udgl.

*Hinweis: B.10 Bauleistungen im Stundenlohn*
B.10. Bauleistungen im Stundenlohn

Zur Abwicklung von Stundenlohn- bzw. Regiearbeiten gilt die VOB-B §2 Abs. 10 und §15. Regiearbeiten müssen vor Durchführung beim AG und der Objektüberwachung angemeldet und begründet werden und bedürfen einer Freigabe durch den AG. Andernfalls werden diese nicht vergütet.

Bauleistungen im Stundenlohn dürfen nur auf besondere Anordnung des Auftraggebers ausgeführt werden. Die Tarifgruppe muss dem Grad der Arbeiten entsprechen. Diese Leistung wird im Nachgang durch den AN beschrieben und begründet, durch die Objektüberwachung zusätzlich begründet und geprüft und durch den AG freigegeben.

Sollte es zu Änderung der beschriebenen Materialien oder zu Änderungen der Leistungen kommen, die über einen Nachtrag erfasst werden können, muss ein solcher zur Prüfung bei der Objektüberwachung vorgelegt werden. Das geprüfte Nachtragsangebot wird dem AG vorgelegt, der mit dem AN eine rechtsverbindliche Nachtragsvereinbarung schließt.

*Hinweis: B.11 Bauschutt, Abfall*
B.11. Bauschutt, Abfall

siehe Weitere Besondere Vertragsbedingungen (WBVB)

*Hinweis: B.12 Materialökologie*
B.12 Materialökologie

B.12.01 Vorbemerkungen Materialökologie

Es wird eindringlich auf die Einhaltung aller nachfolgenden Vorgaben zur Materialökologie hingewiesen. Sollten Verstöße festgestellt werden, sind alle vertragswidrig verbauten Stoffe und Materialien oder verwendete Reinigungsmittel auf Kosten des AN zu entfernen und mit zugelassenen Produkten zu ersetzen. Kontrollen erfolgen durch den AG und dessen Erfüllungsgehilfen, die Bauleitungen vor Ort und den SiGeKo.
Zum Ende der Baumaßnahme werden Raumluftmessungen durchgeführt. Dabei festgestellte Verstöße durch den AN (versteckter Mangel) werden nachverfolgt (Rückbau) und sämtliche Kosten inkl. Nachmessungen dem Verursacher zum Abzug gebracht.
Das Betreten von zur Messung abgesperrten Bereichen und Räumen ist untersagt, deshalb erforderliche Nachmessungen oder zusätzliche Anfahrten werden dem Verursacher angelastet.

B.12.02 Allgemeine Anforderungen Materialökologie

gilt grundsätzlich für alle materialökologischen Anforderungen

Nachweise: Die geforderte Qualität der Baustoffe und Bauprodukte ist rechtzeitig vor Ausführung bzw. Bestellung durch Produkt-, Sicherheitsdatenblätter oder sonstige geeignete Nachweise zu belegen. Die Verantwortung der Produkteinhaltung liegt allein beim AN.
Aktualität der Nachweise: Nachweise wie Sicherheitsdatenblätter, Umweltzeichen- Zertifikate, Datenblätter oder Emissionsprüfberichte müssen aktuell sein. Bei Umweltzeichen gilt die jeweils aktuellste Version. Ist die Gültigkeitsfrist z. B. einer zugrundeliegenden "Blauer Engel"-Version abgelaufen, werden die Zertifikate vom AG nicht akzeptiert. Im Fall der Überschneidung von zwei Versionen (Übergangsfrist) ist möglichst die aktuellste Version vorzulegen.
Produktänderungen: Notwendige Produktänderungen während der Ausführung sind unverzüglich mit dem AG abzustimmen, es sind alle vorgenannten Nachweise neu vorzulegen und neu von der Projektleitung freizugeben.
Originalgebinde auf der Baustelle: Es sind alle Produkte auf der Baustelle im Originalgebinde zu verwenden; eine Anlieferung bereits vorgemischter Produkte in Fremd- oder Neutralgebinden ist untersagt.

B.12.03 Feinstaub/ Gesundheitsgefährlicher Staub

Das "Merkblatt zur Staubminderung bei Baustellen" ist zu beachten.
Die Staubentwicklung ist, soweit technisch möglich, zu vermeiden.
Bei Maschineneinsatz sind staubarme, abgestimmte Bearbeitungssysteme (Maschine und Mobilentstauber) zu verwenden, die den allgemeinen Staubgrenzwert von 1,25 mg/m³ für die alveolengängige (A-) Fraktion sowie 10 m g/m³ für die einatembare (E-) Fraktion einhalten. Die BG BAU führt Positivlisten staubarmer Bearbeitungssysteme und staubarmer Produkte.
Werden gesundheitsgefährliche mineralische Stäube oder andere Gefahrstoffe freigesetzt, sind die notwendigen Maßnahmen entsprechend der jeweiligen Technischen Regel Gefahrstoffe  (TRGS 505, 519, 521, 559, 900 u.a.) und der Gefahrstoffverordnung zu ergreifen. Beim Bearbeiten von Bestandsbauteilen mit bleiweißhaltigen Anstrichen sind die Handlungsanleitungen der BG BAU zu beachten.

B.12.04 Stoffe mit besonders besorgniserregenden Eigenschaften

Alle verwendeten Bauprodukte dürfen keine Stoffe mit folgenden Eigenschaften als konstitutionelle Bestandteile (d.h. Stoffe, die im Endprodukt verbleiben und in diesem eine Funktion erfüllen) enthalten:
- Stoffe, die unter der Chemikalienverordnung REACH als besonders besorgniserregend identifiziert und in die gemäß REACH Artikel 59 Absatz 1 erstellte Liste (sogenannte Kandidatenliste) aufgenommen wurden (SVHC). Es gilt die jeweils aktuelle Fassung der Kandidatenliste.
- Stoffe, die in ihrem Sicherheitsdatenblatt mit Eigenschaften gekennzeichnet sind, die zur Aufnahme in die Kandidatenliste führen können (REACH Art. 57).
Dies umfasst folgende Stoffe:
 * erwiesenermaßen krebserzeugende, erbgutverändernde oder fortpflanzungsgefährdende Stoffe (KMR-Stoffe der Kat. 1A und 1B)  und Stoffe, die gemäß den Kriterien der EG-Verordnung 1272/2008 (oder der Richtlinie 67/548/EWG) mit den im Folgenden genannten H-Sätzen bzw. R-Sätzen eingestuft sind als:
* karzinogen (krebserzeugend) der Kategorie Carc. 1A / Carc. 1B
H350: Kann Krebs erzeugen.
H350i: Kann bei Einatmen Krebs erzeugen.
* keimzellmutagen (erbgutverändernd) der Kategorie Muta. 1A /  Muta. 1B
H340: Kann genetische Defekte verursachen.
 *reproduktionstoxisch (fortpflanzungsgefährdend) der Kategorie Repr. 1A, Repr. 1B
H360F, R60: Kann die Fruchtbarkeit beeinträchtigen.
H360D, R61: Kann das Kind im Mutterleib schädigen.
H360FD, R60/61: Kann die Fruchtbarkeit beeinträchtigen. Kann das Kind im Mutterleib schädigen.
H360Fd, R60/63: Kann die Fruchtbarkeit beeinträchtigen. Kann vermutlich das Kind im Mutterleib schädigen.
H360Df, R61/62: Kann das Kind im Mutterleib schädigen. Kann vermutlich die Fruchtbarkeit beeinträchtigen.
- Stoffe mit PBT- (persistent, bioakkumulierend und toxisch) oder vPvB- (sehr persistent und sehr bioakkumulierend) Eigenschaften.
Für bestimmte Stoffe (z.B. Formaldehyd) gelten besondere Regeln. Diese sind über die Anforderungen des Blauen Engels bzw. über die in den nachfolgenden Absätzen explizit aufgeführten Anforderungen geregelt.

B.12.05 Biozide

Der Einsatz von Bioziden gemäß Biozidverordnung ist nicht zulässig. Hiervon ausgenommen sind Biozide, die allein zur Topfkonservierung in wässrigen Beschichtungsstoffen und Leimen eingesetzt werden. Hier gelten ggf. Einschränkungen und Vorgaben der Umweltzeichen (z.B. "Blauer Engel"), die in den jeweiligen produktgruppenspezifischen Anforderungen genannt sind.  Ebenfalls ausgenommen sind ggf. erforderliche Durchwurzelungshemmer in der Dachabdichtungsbahn bei Dachbegrünungen.

B.12.06 Polyvinylchlorid

PVC / Chlorchemische Produkte
Der Einsatz von chlorchemischen Produkten ist ausgeschlossen (z.B. bei Fußbodenbelägen, Fenstern, Türen, Rollladen, Sanitärleitungen, Elektroinstallation, Abdeck-/ Trennfolien, Dichtungsbahnen). Ausnahmen sind zulässig  für Anwendungsbereiche ohne vertretbare Alternativen.

B.12.07 Bodenbeläge

siehe auch „15.17 Kleb- und Verlegewerkstoffe“
Linoleumböden müssen den Anforderungen des Umweltzeichens RAL-UZ 120 (Blauer Engel) oder alternativ denen des "natureplus"-Umweltgütesiegels entsprechen. Sie sind, unter Ausschluss von PU-Versiegelungen und metallvernetzten Systemen, inklusive der Erstpflege vom AN auszuführen.
Andere elastomere Bodenbeläge (Kautschuk, Polyolefin) müssen den Anforderungen des Umweltzeichens RAL UZ 120 (Blauer Engel) oder gleichwertig entsprechen.
Textile Bodenbeläge müssen den Anforderungen des Umweltzeichens RAL UZ 128 (Blauer Engel) oder denen des GuT-Gütesiegels oder gleichwertig entsprechen und dürfen zusätzlich keine PVC-Rückenschichten enthalten.
Bodenbeläge aus Holz und Holzwerkstoffen müssen mindestens den Anforderungen des Umweltzeichens RAL UZ 176 (Blauer Engel) oder gleichwertig entsprechen.
- siehe Oberflächenbeschichtungen
- siehe Verlegewerkstoffe
- siehe Holz, Holzwerkstoffe

B.12.08 Fließbeschichtungen, Epoxid- und Reaktionsharze

-  siehe Oberflächenbeschichtungen

B.12.09 Erstpflege Bodenbelag

Produkte für die Erstpflege, die folgende Inhaltsstoffe enthalten, dürfen nicht zur Anwendung kommen:
- Alkylphenolethoxylate (APEO)
- Ethylendiaminetraessigsäure (EDTA)
- chlororganische und chlorabspaltende Verbindungen
- Thioharnstoff
- kationische Tenside
- Konservierungsstoffe auf Chlor- oder Halogenbasis/
- Halogenkohlenwasserstoff
- Phenol und dessen Derivate
- Quarternäre Ammoniumverbindung
- Diethanolamin, Methylglykol, Ethylglykol
- 2-N-Methylpyrrolidon
- p-Dichlorbenzol
- synthetische Moschus-Verbindungen
- Oxime (z.B. 2-Butanonoxim oder Acetonoxim)
- nach der Gefahrstoff-VO und MAK-Liste als sehr giftig, cancerogen, mutagen oder reproduktionstoxisch eingestufte Einzelkomponenten.
Ebenso ausgeschlossen sind metallvernetzte Dispersionen und PU-Versiegelungen.
Spätestens 10 Tage vor Ausführung der Erstpflege übermittelt der AN das Produkt- und EU-Sicherheitsdatenblatt des Erstpflegeprodukts, die Pflegeanleitung für den Boden und den Termin für die Erstpflege an die Projektleitung.
Die Erstpflege ist spätestens 14 Kalendertage vor der Raumluftmessung durch das RGU abzuschließen. Der Termin ist bei der städtischen Projektleitung zu erfragen.

B.12.10 Kunstschaum-Dämmstoffe für Gebäude und Haustechnik

Schaumkunststoffe (Polystyrol u.a.) müssen frei von halogenierten Treibmitteln sein. EPS- oder XPS-Kunststoffe dürfen kein HBCDD, PU-Schäume kein TCEP als Flammschutzmittel enthalten. Ein einfacher Nachweis dafür ist bei EPS das Qualitätssiegel BFA QS des IVH, bei PU-Schäumen das pure-life Siegel des ÜGPU e.V.
Melaminharzschaumstoffe (z.B. als Akustikplatten) und ähnliche formaldehydfreisetzende Produkte sind im Innenraum ausgeschlossen.
2-chlorpropan-emittierende Phenolharz-Hartschaumplatten sind innen wie außen nicht erlaubt.
Produkte aus künstlichen Mineralfasern (KMF) müssen die Anforderungen des RAL-Gütezeichens Erzeugnisse aus Mineralwolle erfüllen. Eine Deklaration des kanzerogenen Potentials bzw. der gesundheitlichen Unbedenklichkeit entsprechend der GefStoffV ist vorzulegen, damit ein Ausschluss von Feinfaseremissionen aus KMF unter Beachtung der in der TRGS 905 dargelegten Kriterien gegeben ist. Der Nachweis ist vor dem Einbau zu erbringen und zu dokumentieren.
Eine Verwendung von KMF-Dämmstoffen im direkt zugänglichen Innenbereich, wie bei Akustikdecken oder in Putzsystemen, ist ausgeschlossen, außer diese sind staubdicht ummantelt und mit formaldehydfreien Bindemitteln hergestellt. Ausnahmen gelten für Räume, die nicht dauerhaft zum Aufenthalt genutzt oder nicht häufig frequentiert werden (z.B. Technikbereiche).
Dämmstoffe aus nachwachsenden Rohstoffen, die als Flammschutzmittel Borate enthalten, sind über den allgemeinen Stoffausschluss ausgeschlossen.
Im Innenbereich müssen Flachs-, Hanf-, Holzfaser- und Schurwolle- Dämmstoffe mindestens den Anforderungen des Umweltzeichens  "Blauer Engel" RAL-UZ 132 oder natureplus Qualitätszeichen RL0100ff und RL030ff entsprechen.
Für Zelluslosedämmstoffe ist zum Nachweis der Boratfreiheit eine zusätzliche Herstellererklärung erforderlich.

B.12.11 Spritz- und Montageschäume

Die Verwendung von Montageschäumen und sonstigen Ortschäumen ist ausgeschlossen.
Dies gilt nicht für die Verwendung bei Wärmedämmverbundsystemen zum Schließen von Fugen zwischen Dämmstoffplatten gemäß den Hersteller-Verarbeitungsrichtlinien.

B.12.12  Dichtungen und Abdichtungen

Zur Vermeidung der Innenraumluftbelastung sind bei den Kleb- und Dichtstoffen in Innenräumen amin- oder oximvernetzende bzw. -haltige Produkte ausgeschlossen.
Es dürfen nur Produkte mit den Umweltzeichen Emicode  EC1plus oder  RAL-UZ 123 (Blauer Engel) verwendet werden.
Abweichungen, z.B. Emicode EC1, sind in (technisch) begründeten Ausnahmefällen bzw. in Bereichen mit sicherheitsrelevanten bauaufsichtlichen Anforderungen in Abstimmung mit dem AG möglich.
Kann auf lösemittelhaltige Produkte an der Baustelle nicht verzichtet werden, muss bis zum Abklingen der VOC-Emissionen eine ausreichende  Ablüftung (ggf. mit mechanischer Lüftung) durch den AN gesichert sein.
Für Flüssigabdichtungen in Innenräumen dürfen nur Produkte mit dem Emicode EC1 oder EC1plus verwendet werden.
Als kalt verarbeitete Bitumenbeschichtungen / bituminöse Voranstriche dürfen nur Produkte mit Giscode BBP 10 verwendet werden.
Dichtungs-/ Dachbahnen und Dampfsperren aus PVC sind ausgeschlossen.

B.12.13 Holz, Holzwerkstoffe

Der Einsatz von Tropenholz bei Bau und Ausstattung ist ausgeschlossen.
Terpenhaltige Holzarten sind zur Minimierung von bicyclischen Terpenen zu vermeiden. In Aufenthaltsräumen sind harzarme Holzarten zu verwenden. Stark harzhaltige Nadelhölzer -insbesondere Kiefernholz- (z.B. verarbeitet als Fensterprofile, Seekiefer-, OSB- u.ä. Platten) dürfen nicht verwendet werden.

B.12.14 Formaldehydhaltige Verleimungen und Beschichtungen

Holzwerkstoffe müssen mindestens den Anforderungen des Umweltzeichens RAL UZ 76 (Blauer Engel, Ausgabe Februar 2016 oder neuer) oder des "natureplus"-Umweltgütesiegels der Gruppe RL0200 (mit etwas anderen Prüfbedingungen) entsprechen.
Liegt kein Nachweis vor, muss vom Hersteller ein Prüfbericht (z.B. für Boulder- oder Prallwände aus Phenol-Formaldehydharz (PF) verleimten Multiplexplatten) vorgelegt werden (s.u.). Bei akustisch wirksamen (gelochten) Platten ist für das fertige Endprodukt (gelochte Platte mit oder ohne Beschichtung) vom AN ein Prüfbericht einer Prüfkammer-Messung vorzulegen (s.u.). Bei konstruktiven Holzbauteilen (z.B. Brettschichtholz) sind ausschließlich formaldehydfrei verleimte Produkte erlaubt oder es ist auf alternative Bauarten oder Baustoffe auszuweichen.
Produkte mit formaldehydhaltigen Beschichtungen sind ausgeschlossen.
Hinweis: Bei großflächigem Einbau von Holzwerkstoffen in Wand, Boden und/oder Decke ist das Auftreten von Formaldehyd-Emissionen besonders sensibel zu betrachten. Als großflächig gilt bereits eine Wandfläche, eine Bodenfläche oder eine Deckenfläche.
Prüfkammer-Messung:
Holzwerkstoffplatten dürfen bei der Messung in der Prüfkammer in Anlehnung an die vom Ausschuss zur gesundheitlichen Bewertung von Bauprodukten (AgBB) erarbeitete Vorgehensweise bei der gesundheitlichen Bewertung der Emissionen von flüchtigen organischen Verbindungen (VOC und SVOC) aus Bauprodukten folgende Emissionswerte nicht überschreiten.
Die Messung der Emissionen erfolgt gemäß CEN/TS 16516/ EN 16516
Die Beladung der Prüfkammer beträgt einheitlich 1,4m²/m³.

Summe flüchtiger organischer Verbindungen,
Retentionsbereich C6 - C16 (TVOC):
- maximal 1 mg/ m³ nach 3 Tagen
- maximal 0,8 mg/ m³ nach 28 Tagen
Summe schwer flüchtiger organischer Verbindungen,
Retentionsbereich > C16 - C26 (TSVOC):
- maximal 0,1 mg/ m³ nach 28 Tagen

krebserzeugende Stoffe (K1 und 2 nach Richtlinie 67/548/EWG bzw. Klassen 1A und 1B nach CLP-Verordnung 1272/2008):
- maximal 0,01 mg/ m³ nach 3 Tagen
- maximal 0,001 mg/ m³ nach 28 Tagen
Summe aller VOC ohne NIK:
- maximal 0,1 mg/ m³ nach 28 Tagen
- R-Wert: maximal 1 nach 28 Tagen
 Formaldehyd:
- maximal 0,08 mg/ m³ nach 28 Tagen
Hinweis: Formaldehyd darf auch weiterhin nach der EN 717-1 gemessen werden. Wird nach der EN 717-1 gemessen, ist ein Wert von 0,03 ppm (0,0375 mg/ m³) einzuhalten (in Anlehnung an das WKI-Rechenmodell für Formaldehyd).

B.12.15 Holzschutz

Im Holzbau sind Konstruktionen zu wählen, bei denen nach DIN 68 800 chemischer Holzschutz entbehrlich ist.
In Aufenthaltsräumen dürfen keine chemischen Holzschutzmittel eingesetzt werden. Sofern chemischer Holzschutz produktionsbedingt  (z.B. bei Holzfenstern) erforderlich ist, dürfen nur Produkte mit BAuA-Zulassung verwendet werden. Gemäß BiozidVO sind die verwendeten bioziden Wirkstoffe zu deklarieren und zu dokumentieren.  Es muss - bei gleicher Eignung - das jeweils umweltverträglichste Produkt und Verfahren verwendet werden. Dabei ist die Einstufung entsprechend dem Produkt-Code der Bauberufsgenossenschaft zu Grunde zu legen.
Holzschutzmittel für nichttragende Bauteile müssen das RAL-Prüfzeichen RAL-GZ 830 der Gütegemeinschaft Holzschutzmittel e.V., für tragende Bauteile das Prüfzeichen des Deutschen Instituts für Bautechnik aufweisen.
Behandlungen mit Holzschutzmitteln sind im Produktionsbetrieb des AN vorzunehmen. An der Baustelle sind sie nur im Ausnahmefall nach vorheriger Zustimmung des Auftraggebers erlaubt.

B.12.16 Beschichtungen von Holzoberflächen

 -  siehe Oberflächenbeschichtungen

B.12.17 Kleb- und Verlegewerkstoffe

Grundsätzlich dürfen nur lösemittelfreie Verlegewerkstoffe (Voranstriche, Leime, Kleber, Spachtel etc.) gemäß Giscode-Einstufung der Bauberufsgenossenschaft und den Technischen Regeln für Gefahrstoffe TRGS 610 verwendet werden. Ausnahmen sind nur nach vorheriger Zustimmung des AG erlaubt.
Zur Vermeidung der Innenraumluftbelastung sind amin- oder oximvernetzende bzw. -haltige Kleb- und Dichtstoffe (Verfugungen, punkt- und linienförmige Verklebungen) ausgeschlossen. Es dürfen nur Produkte mit den Umweltzeichen "Emicode" EC1plus oder  RAL-UZ 123 (Blauer Engel) verwendet werden.
Als Verlegewerkstoffe für Boden- und Wandbeläge dürfen nur Produkte entsprechend der Umweltzeichen RAL-UZ 113 (Blauer Engel) oder "Emicode" EC1plus verwendet werden.
Für Fliesen und Platten sind mineralische Fliesenkleber zu verwenden.

B.12.18 Oberflächenbeschichtungen

Allgemeine Anforderungen:
Bei allen Beschichtungen (Grundierungen, Imprägnierungen, sonstige Anstriche, Spachtelungen, Öle, Wachse, Korrosions-, Brandschutzanstriche, etc.) sind umwelt- und gesundheitsverträgliche, insbesondere wasserbasierte sowie oximfreie (z.B. butanonoxim- und acetonoximfreie) Produkte und Verfahren einzusetzen.
Beschichtungen bzw . Oberflächenbehandlungen von Stahlbau-, Metallbau- und Schlosserarbeiten sind grundsätzlich im Produktionsbetrieb der Firma vorzunehmen und sollen bis zum Zeitpunkt des Einbaus auf der Baustelle keine VOC Richtwertüberschreitungen mehr verursachen. Auf der Baustelle ist die Verarbeitung nur im Ausnahmefall und in Abstimmung mit dem AG erlaubt.
Im Einzelnen gelten folgende Anforderungen:
Bei Innenwand- und Deckenfarben sind reine Silikatfarben (ggf. mit geringem Dispersionsanteil) oder lösemittel- und konservierungsfreie Dispersionsfarben zu verwenden. Die Farben müssen mindestens den Vergabegrundlagen des Umweltzeichens RAL-UZ 102 (Blauer Engel) oder gleichwertig entsprechen.
Als Grundierungen, Lacke und Lasuren dürfen generell nur schadstoffarme Produkte entsprechend den Vergabegrundlagen des Umweltzeichens RAL- UZ 12a (Blauer Engel) oder gleichwertig eingesetzt werden. Das gilt auch für Beschichtungen von Holz-Bodenbelägen.
Für Öle und Wachse ist die Einhaltung des AgBB- Bewertungsschemas mit TVOC<250mikrogramm/m³ nach 28 Tagen und GISCODE Ö10+ (lösemittelfrei, oximfrei) nachzuweisen.
Reaktionsharze und Epoxidharze sind ausschließlich im technisch notwendigen Sonderfall einzusetzen, wenn keine vertretbare Alternative zur Verfügung steht und der AG ist darüber zu schriftlich zu informieren.
Produkte mit chlorierten Kohlenwasserstoffen sind ausgeschlossen.
Sicherheitsaspekte können Abweichungen rechtfertigen. Es sollte dann aber darauf geachtet werden, dass mindestens die Einhaltung des AgBB-Schemas nachgewiesen wird, wenn möglich Emicode EC1 oder EC1plus.
Bei Fließbeschichtungen ist mindestens die Einhaltung des AgBB-Schemas mit TVOC max. 0,25 mg/m3 nach 28 Tagen nachzuweisen.

B.12.19 Trennmittel

Es dürfen nur Trennmittel verwendet werden, die biologisch schnell abbaubar sind und dem Umweltzeichen RAL-UZ 178 entsprechen. Auf technisch notwendige Ausnahmen ist die Bauleitung hinzuweisen.

B.12.20 Recyclingprodukte zum Bauteilschutz

Bei Maßnahmen zum Schutz von Bauteilen oder der Ausstattung sind Produkte aus Recyclingmaterial (Altpapier, Alttextilien, PE-Regenerat) zu verwenden.

*Hinweis: B.13 Normenabweichung*
B.13 Normenabweichung

-- Nur zu beachten im offenen Verfahren bei EU weiten offenen Angebotsaufforderungen, sonst Entfall dieser Position --

Falls im Leistungsverzeichnis bei der Verwendung von technischen Spezifikationen auf Normen (DIN, EN etc.) Bezug genommen wird, kann auch der Norm gleichwertig angeboten werden. Die Gleichwertigkeit ist bei Angebotsabgabe gesondert nachzuweisen.
Die LV-Positionen, in denen von den Normen abgewichen wird, sind mit der Angebotsabgabe explizit anzugeben. Der Nachweis der Gleichwertigkeit liegt diesem Angebot bei.

*Hinweis: C - WEITERE ZUSÄTZLICHE VERTRAGSBEDINGUNGEN (WZV) - GEWERKESPEZIFISCH)*

*Hinweis: C.01. Angebot des Bieters, Art und Umfang der Leistungen*
C.01. Angebot des Bieters, Art und Umfang der Leistungen

C.01.1 Art und Umfang der Leistungen
Die Leistung umfasst Leistungen gemäß der VOB in der aktuellen Form, insbesondere
-  Baustelleneinrichtung, einschließlich vorhalten während der kompletten Erbringung der Leistung sowie Abbau
- DIN 18299 Allgemeine Regelungen für Bauarbeiten jeder Art
- DIN 18353 Estricharbeiten
-  exakte Überprüfung der bauseitigen Rohbauteile auch in Hinblick auf Toleranzen
- sowie Stundenlohnarbeiten für zusätzliche Arbeiten

Der AN hat seine Leistungen mit den anderen Gewerken sowie der Objektüberwachung zu koordinieren.

Es gilt die VOB/C in ihrer neuesten Fassung für alle beschriebenen Arbeiten und Gewerke, sowie alle in diesem Zusammenhang anwendbaren DIN- und EN-Normen, der "Stand der Technik" sowie die DASt-Richtlinien.

Ergänzend dazu gelten:
-  Bayerische Bauordnung BayBO,
-  Unfallverhütungs- und Brandschutzvorschriften,
-  alle auf Kindergärten, Horte und Schulen bezogenen Sicherheitsregeln und die Vorschriften der KUVB in der derzeit  gültigen Fassung.
Diese sind eigenverantwortlich einzuhalten und können auf Anfrage mitgeteilt werden.

C.01.2 Angebot des Bieters
Die ausgeschriebenen Arbeiten sind grundsätzlich nach den "Allgemein Anerkannten Regeln der Technik" anzubieten und auszuführen. Die anzubietenden Preise enthalten alle erforderlichen Nebenleistungen für Befestigungen, Verankerungen und dergleichen, Gestellung, Vorhalten und Betreiben von Geräten, Maschinen etc.

Die der Ausschreibung beiliegenden Pläne und Unterlagen sind ebenso bei der Kalkulation zu berücksichtigen - diese sind jedoch nicht zur Bauausführung freigegeben. Zur Ausführung freigegebene Unterlagen, Pläne, Details hat der AN nach der Beauftragung umgehend anzufordern. Das Leistungsverzeichnis ist nicht per se zur Ausführung freigegeben.

Bei den im Leistungsverzeichnis genannten Spezifikationen handelt es sich um Mindestspezifikationen hinsichtlich der Qualität.

Alle ausgeschriebenen Leistungen verstehen sich einschließlich Herstellen, Liefern, Einbauen aller Materialien, Stoffe und Bauteile, sofern in einzelnen Positionen nichts anderes erwähnt wird.

*Hinweis: C.02. Ausführung allgemein*
C.02 Ausführung allgemein

C.02.1 Bauablaufplanung

Der zeitliche Ablauf der Arbeiten des AN ist durch die in den Besonderen Vertragsbedingungen (BVB) festgelegten Vertragsterminen festgelegt.

Der AN ist verpflichtet, auf Grundlage dieser Einzelfristen einen detaillierten Baufristenplan einschließlich Kapazitätsplanung über seine vertraglichen Leistungen zu erstellen, anhand dessen die Einhaltung der Vertragsfristen und Berücksichtigung der Randbedingungen zum Bauablauf nachgewiesen und überwacht werden können.

Der Baufristenplan ist dem Auftraggeber und der Objektüberwachung zu übergeben - Übergabe 10 Werktage nach Auftragserteilung, bei Überarbeitungen unverzüglich - spätestens nach 3 Werktagen.

Aus dem Baufristenplan muß folgendes hervorgehen: siehe Positionstext.

Die Ablaufgeschwindigkeiten und Reihenfolgen müssen vom AN mit den Fachbauleitungen abgestimmt  werden und deren Zustimmung erhalten. Die Arbeiten können ggf. nur abschnittsweise ausgeführt und fertig gestellt werden. Montagen sind ggf. zeitlich versetzt auszuführen. Die festgelegten Abläufe werden Basis der Ausführung. Anpassungen und Korrekturen des Ablaufplanes können nur gemeinsam mit den Fachbauleitungen festgelegt werden und müssen die übrigen Belange der Baustelle ausreichend berücksichtigen. Anpassungen des Detailablaufes sind nur dann zulässig, wenn die vertraglich vereinbarten Rahmentermine hierdurch nicht berührt werden. Bei  erkennbaren Abweichungen können durch die Fachbauleitung Terminanpassungen und besondere Maßnahmen verlangt werden. Die Einhaltung des vereinbarten Ablaufplanes ist dem AG durch den AN regelmäßig schriftlich nachzuweisen.

Die Festlegungen des Auftraggebers (AG) z.B. zur baufachlichen oder terminlichen Koordinierung mit den übrigen Leistungsbereichen sind zu berücksichtigen.

C.02.2 Rahmenbedingungen

Die Arbeiten müssen mit den zeitgleich ablaufenden Nachbargewerken (Baustellenlogistik, Bauzaun, Verkehrssicherungen, Haustechnik, Dachabdichter/ Spengler, Innenausbaugewerke)  ineinander greifen.

Erforderliche Abstimmungen erfolgen während der Ausführung mit der örtlichen Objektüberwachung. Der Bieter/Auftragnehmer hat zu berücksichtigen, dass diese Gewerke parallel ausgeführt werden und sich hierdurch entsprechende Erschwernisse und Arbeitsunterbrechungen ergeben können.

Planung und Bemessung für Bauhilfsmaßnahmen soweit hier nicht angegeben, Montagestöße, Montagezustände, Montageverbände, Montagehilfen, Abstützungen, Unterstützungen, Abfangungen, Bauzustände etc. einschl. dem Erstellen der Standsicherheitsnachweise und Planungsunterlagen sowie alle damit verbundenen Kosten (Prüfgebühren etc.) obliegen dem AN und liegen in seinem Verantwortungsbereich.

C.02.3 Ausführung

C.02.3.1 Qualitäts- und Quantitätskontrolle

Nach Auftragsvergabe hat der AN umgehend die zur Ausführung freigegebenen Pläne und Unterlagen des Architekten und der Fachplaner anzufordern bzw. im DPR Projektraum abzuholen. Auf Basis dieser Unterlagen erstellt der AN - sofern vorgesehen - auch seine W+M-Planungen (Werkstatt- und Montageplanung).

Für die Leistungsbestandteile des Auftragnehmers, für die eine W+M-Planung zu erstellen ist, erfolgt die Ausführung ausschließlich anschließend auf Grundlage der von den Planern freigegebenen W+M-Planungen des Auftragnehmers.
Vor der Ausführung sind die Inhalte der vom AN zu erbringenden Leistungen zwingend hinsichtlich der Quantitäten und der Qualitäten zu prüfen und sicherzustellen. Erst nach Sicherstellung der Qualitäten und Quantitäten dürfen die Bauteile bestellt werden bzw. darf mit der Ausführung begonnen werden. Dies ist zwingend erforderlich - wegen der zeitlichen Abstände von Planung, Ausschreibung und Ausführung.

C.02.3.2 Allgemein

Die nachfolgenden Zusätzlichen technischen Vertragsbedingungen "Allgemein und Baubetrieb" im
Titel 1 sind zu beachten.

Sofern nicht anders beschrieben sind die Leistungen des AN zu kalkulieren inkl. sämtlicher Schutz- und Arbeitsgerüste, Transport- und Montagehilfen für die jeweiligen Arbeiten und Bauteile des AN. Das Fassadengerüst wird in Abstimmung mit dem Bauablauf Fassadenarbeiten bauseits gestellt.

Zu beachten sind hierbei:
DIN 4420-1,-3,
DIN EN 12811-1,
DGUV.

Für gefährliche Montagearbeiten ist vom AN jeweils eine Montageanweisung incl. Sicherheitsmaßnahmen gemäß Gefährdungsbeurteilung erforderlich wie z.B. Herstellung hoher Wände, Montage Stahlbau etc. vorzulegen.

Es dürfen nur geprüfte und zugelassene Geräte und Arbeitsmittel auf der Baustelle verwendet werden.

Erforderliche Lehren, Hilfskonstruktionen, Transportmittel etc. sind vom Auftragnehmer zu stellen. Für Transport und Montage vor Ort sind geeignete Hebezeuge einzusetzen; die Kosten sind in die entsprechenden Positionen einzurechnen.

Die Transportwege sind eigenverantwortlich zu prüfen, Erschwernisse aus dem Transport werden nicht gesondert vergütet; sie sind in die Einheitspreise einzurechnen. .

C.02.4 Nachweise, Güten

Für alle Baustoffe, bei denen Forderungen nach besonderen Klassifizierungen bestehen, sind rechtzeitig Prüfzeugnisse, Zulassungsbescheide, Prüfberichte etc. dem AG bzw. seiner Objektüberwachung vorzulegen.

Für die Güte und einwandfreie Beschaffenheit der zur Verwendung kommenden Materialien, einschl. der von Nachunternehmern verwendeten, haftet allein der AN. Vom AG zurecht beanstandetes Material ist kostenlos zu entfernen.

Soweit Güte- und Gebrauchsprüfungen ergeben, dass vom AN gelieferte Stoffe oder Bauteile vertragswidrig sind, hat der AN auch über die Prüfung hinaus entstandenen Kosten zu erstatten.

Für Verzögerungen, die aufgrund mangelhafter Eigenschaften und vertragswidriger Bauteile entstehen,  haftet der AN.

C.02.5 Toleranzen

Die Festlegung und Feststellung der zulässigen Bautoleranzen erfolgt nach DIN 18201, DIN 18202, DIN 18203.

C.02.6 Vermessung, Einmessung

Der AN erhält vom AG pro Geschoss 1 Meterriss und pro Baukörper 1 Achskreuz.
Alle weiteren Einmessarbeiten sind Leistung des AN.

C.02.7 Dokumentation

Der AN hat nach Abschluss der Arbeiten eine Dokumenation gemäß gesonderter Position (Leistungen für Baubestandsdokumentation) zu übergeben. Hierbei ist die "Dokumentationsrichtlinie für ausführende Firmen" zu berücksichtigen und in Abstimmung mit der Objektüberwachung vorzunehmen.

C.02.8  Ausführungsunterlagen

C.02.8.1 Ausführungsunterlagen vom AG für den AN

Der AN erhält zur Ausführung seiner Leistungen abgestimmte Ausführungsunterlagen des Architekten und Fachplaner, sowie die Entwurfsstatik des Tragwerkplaners.

Die Entwurfsstatik für die hier ausgeschriebenen Leistungen sind als Grundlage für die W+M PLanung des AN zu nehmen. Der AN erstellt im Rahmen der W+M PLanung auch die Prüfstatik. Diese Unterlagen sind zur Prüfung und Freigabe vom AN beim Prüfstatiker einzureichen.
Planverteilungen nach Beauftragung des AN sind vom AN digital über den DPR-Raum vorzunehmen. Die Verwendung des DPR ist für den AN kostenlos.

Der AN muss bei seiner Ausführung berücksichtigen, dass auf mehrere Planunterlagen des Architekten, des Tragwerkplaners und TGA-Planung zurückzugreifen ist.

Sofort nach Auftragserteilung ist vom AN mit dem Tragwerksplaner und dem Architekten sowie mit dem SiGeKo Rücksprache zu halten. Die Projektbeteiligtenliste ist beim Architekten anzufordern.

C.02.8.2 Ausführungsunterlagen des AN

Sämtliche vom AN erstellten Unterlagen müssen vollständig und prüffähig sein. Zeichnungen nach den einschlägigen DIN-Normen.

*Hinweis: C.03. Ausführung gewerkespezifisch*
C.03 Ausführung gewerkespezifisch

C.03.1 Allgemein

Gebäudenull:

+/- 0,00m =  448,70 müNN
Die Höhen beziehen sich auf Normal-Null (NN) im DHHN12

+0,22m = +448,92 müNN = OK Gel. Bestand (vom AN zu überprüfen)

Die Planbeilagen sowie die beiliegenden Unterlagen und Berichte sind bezüglich der Kalkulation vom Bieter zu beachten. Mit Angebotsabgabe bestätigt der Bieter, dass er die Inhalte der Planbeilagen sowie der Unterlagen und Berichte kennt und verstanden hat.

C.03.2. Gerüste / Krane / Hebezeuge

Bauseitig stehen keine Kräne oder Hebezeuge zur Verfügung.

*Hinweis: C.04 Abkürzungen*
C.04 Abkürzungen

Verzeichnis der im LV verwendeten Abkürzungen:

AG = Auftraggeber
AN = Auftragnehmer gem. dieses LVs
OUE = OÜ = Objektüberwachung des AG

Schulpavillionblock = temporäre Container, die 4 Klassenzimmer in 2 Ebenen enthalten

BVB = Besondere Vertragsbedingungen
d = Tag (Kalender- oder Arbeitstage
ggf = gegebenenfalls
h = Stunden
St = Stück
OKR = Oberkante Rohboden
OKF = Oberkante Fertigboden = OK FFB = FOK
Qs = Querschnitt (Querschnittsfläche, zum Beispiel bei Rechteckstützen)
R = Radius
ß = ss (hier gleichrangig)
Stb = Stahlbeton
StMt = Stück x Monat
StWo = Stück x Woche
UKR = Unterkante Rohdecke
Wo = Woche
ZTV = Zusätzliche Technische Vertragsbedingungen
hier: Schulgebäude = Hauptgebäude

--»  = Verweis auf Detailpläne, Werkpläne, Unterlagen, Verweis auf beiliegende Dateien.

*Hinweis: C.05 Anlagenverzeichnis*
C.05 Anlagenverzeichnis
Dem Leistungsverzeichnis liegen die nachfolgend aufgeführten Planunterlagen in digitaler Form bei.
Bei sämtlichen Planbeilagen ist der angegebene Maßstab auf Richtigkeit zu prüfen. Die der Ausschreibung beiliegenden Pläne und Unterlagen sind vom Bieter zu beachten, jedoch nicht für den AN zur Bauausführung freigegeben. Unterlagen zur Ausführung erhält der AN nach Auftragsvergabe.

Hinweise zu den Urheberrechten:
Für Abbildungen, Texte und Unterlagen dieser Angebotseinholung auf Datenträgern, Plattformen oder in gedruckter Form bestehen Urheber- und Eigentumsrechte. Diese Abbildungen, Texte und Unterlagen dürfen nicht ohne schriftliche Erklärung des Urhebers oder des Eigentümers verwendet oder vervielfältigt werden - außer zur Erstellung eines Angebotes für das ausgeschriebene Gewerk.

1. BE und Bauphasen
07_5_A_G_LP_BEL_0002.pdf
07_5_A_G_LP_BEL_0003.pdf
07_5_A_G_Ü_AU_1000.pdf

2. Grundrisse
07_5_A_A_GR_E0_0009.pdf
07_5_A_A_GR_E1_0013.pdf
07_5_A_A_GR_E2_0016.pdf
07_5_A_A_GR_EU_0005.pdf
07_5_A_B_GR_E0_0010.pdf
07_5_A_B_GR_E1_0014.pdf
07_5_A_B_GR_E2_0017.pdf
07_5_A_B_GR_EU_0006.pdf
07_5_A_C_GR_E0_0011.pdf
07_5_A_C_GR_E1_0015.pdf
07_5_A_C_GR_E2_0018.pdf
07_5_A_C_GR_EU_0007.pdf
07_5_A_G_GR_E0_0032.pdf
07_5_A_G_GR_E1_0033.pdf
07_5_A_G_GR_E2_0034.pdf
07_5_A_G_GR_EU_0031.pdf
07_5_A_T_GR_E0_0012.pdf
07_5_A_T_GR_EU_0008.pdf

3. Schnitte
07_5_A_G_SC_AA_0002.pdf
07_5_A_G_SC_BB_0003.pdf
07_5_A_G_SC_CC_0004.pdf
07_5_A_G_SC_DD_0005.pdf
07_5_A_G_SC_FU_0001.pdf
07_5_A_G_SC_TRE_0020.pdf
07_5_A_G_SC_TS_0050.pdf

4. Ansichten
07_5_A_A_AN_INH_0001.pdf
07_5_A_B_AN_INH_0001.pdf
07_5_A_C_AN_INH_0001.pdf
07_5_A_G_AN_G_0001.pdf
07_5_A_G_AN_G_0002.pdf
07_5_A_G_AN_G_0003.pdf
07_5_A_G_AN_G_0004.pdf
07_5_A_G_AN_G_0005.pdf
07_5_A_G_AN_G_0006.pdf
07_5_A_G_AN_N_0001.pdf
07_5_A_G_AN_N_0002.pdf
07_5_A_G_AN_O_0001.pdf
07_5_A_G_AN_O_0002.pdf
07_5_A_G_AN_S_0001.pdf
07_5_A_G_AN_S_0002.pdf
07_5_A_G_AN_W_0001.pdf
07_5_A_G_AN_W_0002.pdf

5. Übersichten
07_5_A_G_Ü_ES_0001_V_01_Estrichfugen UG Übersicht.pdf
07_5_A_G_Ü_ES_0002_V_01_Estrichfugen EG Übersicht.pdf
07_5_A_G_Ü_ES_0003_V_01_Estrichfugen 1.OG Übersicht.pdf
07_5_A_G_Ü_ES_0004_V_01_Estrichfugen 2.OG Übersicht.pdf
6. Estrichfugenpläne
07_5_A_A_GR_ES_0000_V_01_Estrichfugen_UG_BT_A.pdf
07_5_A_A_GR_ES_0010_V_02_Estrichfugen_EG_BT_A.pdf
07_5_A_A_GR_ES_0020_V_02_Estrichfugen_1.OG_BT_A.pdf
07_5_A_A_GR_ES_0030_V_02_Estrichfugen_2.OG_BT_A.pdf
07_5_A_B_GR_ES_0001_V_02_Estrichfugen_UG_BT_B.pdf
07_5_A_B_GR_ES_0011_V_03 - IA_Estrichfugen_EG_BT_B.pdf
07_5_A_B_GR_ES_0021_V_02_Estrichfugen_1.OG_BT_B.pdf
07_5_A_B_GR_ES_0031_V_02_Estrichfugen_2.OG_BT_B.pdf
07_5_A_C_GR_ES_0002_V_01_Estrichfugen_UG_BT_C.pdf
07_5_A_C_GR_ES_0012_V_03 - IA_Estrichfugen_EG_BT_C.pdf
07_5_A_C_GR_ES_0022_V_01_Estrichfugen_1.OG_BT_C.pdf
07_5_A_C_GR_ES_0032_V_01_Estrichfugen_2.OG_BT_C.pdf
07_5_A_T_GR_ES_0003_V_01_Estrichfugen_UG_BT_T.pdf
07_5_A_T_GR_ES_0013_V_01_Estrichfugen_EG_BT_T.pdf
7. Bodenaufbauten und Details
07_5_A_G_DE_FB_0001_V_01_Estrich Technik UG.pdf
07_5_A_G_DE_FB_0004_V_01_Kautschuk FBH UG.pdf
07_5_A_G_DE_FB_0005_V_01_Fliesen FBH UG.pdf
07_5_A_G_DE_FB_0008_V_01_Estrich Technik EG.pdf
07_5_A_G_DE_FB_0009_V_01_Fliesen FBH EG.pdf
07_5_A_G_DE_FB_0010_V_01_Kautschuk FBH EG.pdf
07_5_A_G_DE_FB_0014_V_01_Estrich Technik 1.OG.pdf
07_5_A_G_DE_FB_0015_V_01_Fliesen FBH 1.OG.pdf
07_5_A_G_DE_FB_0016_V_01_Kautschuk FBH 1.OG.pdf
07_5_A_G_DE_FB_0019_V_01_Estrich Technik 2.OG.pdf
07_5_A_G_DE_FB_0020_V_01_Fliesen FBH 2.OG.pdf
07_5_A_G_DE_FB_0021_V_01_Kautschuk FBH 2.OG.pdf
07_5_A_G_DE_FB_0024_V_01_Kautschuk Flure.pdf
07_5_A_G_DE_FB_0026_V_01 _Bewegungsfuge Kautschuk.pdf

ENDE ANLAGENVERZEICHNIS

*Hinweis: D- GRUNDBESCHRIEBE UND LEISTUNGSPOSITIONEN*
D - GRUNDBESCHRIEBE UND LEISTUNGSPOSITIONEN

### Bereich 1 BAUSTELLENEINRICHTUNG

#### Abschnitt 1.1 Baustelleneinrichtung

*Hinweis: Hinweis Baustelleneinrichtung*
Hinweis Baustelleneinrichtung

Die Nutzung der Baustelle, besonders der Platzbedarf für Materiallieferungen ist in jeder Phase mit der Bauleitung abzustimmen.

Absperrbare Räume im Gebäude zur Lagerung von Material und Geräten können vom Auftraggeber nicht zur Verfügung gestellt werden.

Für den Betrieb von elektrischen Geräten stehen je Geschoss Baustrom-Etagenverteiler bauseits zur Verfügung.

Die für die Ausführung der Leistungen dieses Gewerks erforderliche Baustelleneinrichtung einschließlich Vorhaltung während der jeweiligen Ausführungszeiträume sowie Rückbau ist gemäß VOB/C DIN 18299, Abschnitt 4.1, in die Einheitspreise der Leistungspositionen einzukalkulieren, soweit nachfolgend keine gesonderten Leistungen beschrieben und vergütet werden.

Besondere, projekt- oder ablaufbedingte Zusatzaufwendungen, die über die üblichen Nebenleistungen hinausgehen, sind ausschließlich in den dafür vorgesehenen Positionen dieses Leistungsverzeichnisses zu kalkulieren.

*Hinweis: Hinweis Arbeitsunterbrechungen*
Hinweis Arbeitsunterbrechungen und getrennte Ausführung Treppenhäuser

Der AN kann von einer geschossweisen Estrichverlegung pro Bauteil ausgehen.
Dazwischen kann es zu Unterbrechungen kommen.

Bauablaufbedingte Unterbrechungen zwischen einzelnen Arbeitsabschnitten sowie zwischen den Geschossen sind zu berücksichtigen. Insbesondere sind Abstimmungen mit den Vor- und Folgegewerken (z. B. Verlegung der Fußbodenheizung zwischen Dämmarbeiten und Estricheinbau) einzukalkulieren. Hieraus entstehende Unterbrechungen oder abschnittsweise Ausführungen begründen keine gesonderte Vergütung.

**1.1.10 An-/Abfahrt Estrichmischanlage und erneutes Einrichten**
Da davon auszugehen ist, dass nicht alle Estrichflächen in einem Stück ohne Unterbrechungen ausgeführt werden können, ist mit zusätzlichen An-/Abfahrten der Estrichmischeinrichtung inklusive Schläuche und erneutem Einrichten der Baustelleneinrichtung zu rechnen.
Diese Position gilt ausschließlich für zusätzlich erforderliche An- und Abfahrten der Estrichmischanlage einschließlich Schläuchen sowie erneutes Einrichten der Baustelleneinrichtung,
sofern diese Unterbrechungen aus baubetrieblichen Gründen des Auftraggebers veranlasst werden.

Nicht vergütet werden Umsetzungen oder Unterbrechungen, die innerhalb eines zusammenhängenden Ausführungsabschnittes aus Gründen des Auftragnehmers erfolgen.

Ein Ansatz der Position ist nur nach vorheriger Abstimmung und Freigabe durch die Objektüberwachung zulässig.
Menge: 8,000 Stk

### Bereich 2 PLANUNG / PRÜFUNG

#### Abschnitt 2.1 Planung / Prüfung

**2.1.10 Terminplan**
*** Pauschalposition
Terminplan erstellen
mit zeitlicher Berücksichtigung für Vorlauf von
- Vorlage und Prüfung der Produktunterlagen
- Lieferfristen
- Nivellement

unter Berücksichtigung des den Ausschreibungsunterlagen beiliegenden Bauzeitenplan, siehe auch WBVBS

Gemeinsame Abstimmung mit dem Vertreter des AG und 2 Korrekturläufe sind mit einzukalkulieren.
Der abgestimmte Plan ist als pdf- Format auf die Projektplattform einzustellen.
Menge: 1,000 psch

**2.1.20 Fortschreiben Terminplan**
Terminplan fortschreiben
nach Aufforderung durch die BL

Gemeinsame Abstimmung mit dem Vertreter des AG und 2 Korrekturläufe sind mit einzukalkulieren.
Der abgestimmte Plan ist als pdf- Format auf die Projektplattform einzustellen.
Menge: 2,000 Stk

**2.1.30 Überprüfen des Untergrunds auf Unebenheiten**
Überprüfen des Untergrunds mittels Höhennivellement
vor Ausführung der Arbeiten
auf Unebenheiten, die die Toleranzen nach DIN 18202 überschreiten
Grössere Räume sind in einem Raster von 3 bis 4m aufzunehmen.

Die Überprüfung ist zusammen mit der Bauleitung vorzunehmen.
Die Protokollierung der Überprüfung (Dokumentation mit Eintragung der ermittelten Werte in Grundrissplanung) ist 1-fach als Papier und digital als pdf auf der Projektplattform zu übergeben.

Ausgleichsmaßnahmen dürfen erst nach Anordnung durch den Auftraggeber ausgeführt werden und sind nicht Bestandteil dieser Position.
Menge: 9700,000 m2

**2.1.40 Überprüfen des Untergrunds der bauseitigen FBH**
Gemeinsames Überprüfen des Untergrunds vor Ausführung des Heizestrichs, nach bauseitiger Ausführung der Trägerplatten sowie Rohrverlegung der Fussbodenheizung auf Unebenheiten, die die Toleranzen nach DIN 18202, überschreiten
einschließlich Feststellung des tatsächlichen Platzbedarfes bis zu den angegebenen OK Höhen für die Heizestrichverlegung
Die Überprüfung ist zusammen mit der Bauleitung und der bauseitigen Verlegefirma der Fußbodenheizung vorzunehmen.
Die Protokollierung der Überprüfung ist 1-fach als Papier und digital als pdf auf der Projektplattform zu übergeben.
Menge: 8560,000 m2

**2.1.50 Anlegen einer Meßstelle für CM bzw. Estrichdickenbestimmung**
Anlegen einer Meßstelle für die Durchführung einer CM bzw. Estrichdickenbestimmung,
durch Markierung rohrfreier Bereiche im Heizestrich
Estrichstärken 65-80 mm
Menge: 10,000 Stk

**2.1.60 Überprüfen des Estrichs auf Restfeuchte durch CM-Gerät**
Überprüfen des Estrichs auf Restfeuchte und Estrichstärke durch CM -Gerät,
durch Herstellen einer Aussparung im Estrich,
Entnahme von Materialproben über den gesamten Estrichquerschnitt und Überprüfung des Feuchtegehalts mittels CM-Gerät und der Estrichstärke,

einschl. schriftlicher Dokumentation
gemäß FBH-AD CM-Messung des BEB bzw. BVF
Estrichstärken 65-80 mm
einschl. schliessen der Estrichaussparung mit Schnellzement bzw. Epoxidharzmörtel

Hinweis:
CM-Messungen müssen zwingend unter Anwesenheit der Bauleitung durchgeführt werden. Messungen und Protokolle ohne Anwesenheit der Bauleitung werden nicht anerkannt.
Menge: 20,000 Stk

**2.1.70 Güteprüfung als Erhärtungsprüfung nach DIN 18560**
Durchführung von einer Güteprüfung als Erhärtungsprüfung (Tragfähigkeit und Durchbiegung) nach DIN 18560
Ausführung auf Anordnung des Vertreters des AG

Die Protokollierung der Überprüfung ist 1-fach als Papier und digital als pdf auf der Projektplattform zu übergeben.
Menge: 10,000 Stk

**2.1.80 Güteprüfung als Bestätigungsprüfung nach DIN 18560**
Durchführung von einer Güteprüfung als Bestätigungsprüfung (Tragfähigkeit und Durchbiegung) nach DIN 18560

Ausführung auf Anordnung des Vertreters des AG
Die Protokollierung der Überprüfung ist 1-fach als Papier und digital als pdf auf der Projektplattform zu übergeben.
Menge: 10,000 Stk

### Bereich 3 ESTRICHARBEITEN

*Hinweis: Kalkulationshinweis zu Kleinflächen und Einbau*
Kalkulationshinweis zu Kleinflächen und Einbau

Als ergänzende Kalkulationshilfe zu den beiliegenden
Übersichtsplänen:

- Gesamtanteil Einzelflächen in Räumen über 5 bis 10 m2
  insgesamt 185 m2, 27 Räume

Die Kleinflächen sind vorrangig bei Bodenaufbauten zur
Aufnahme von Fliesen-/ Plattenbelägen.

Die Angaben sind in der Kalkulation zu berücksichtigen.
Es werden keine gesonderten Positionen für Kleinflächen vergütet.

Estrichlieferung über Silo, Einbringung über Pumpverfahren
Verwendung eines Estrich-Nachmischers unmittelbar am Einbauort zur Sicherstellung einer gleichmässigen Materialqualtiät ist zwingend erforderlich.

#### Abschnitt 3.1 Vorarbeiten

*Hinweis: Hinweis Meterrisse*
Hinweis Meterrisse

Bauseits sind in jeder Etage Meterrissmarken vorhanden.

Vom AN dürfen keine Meterriss-Anzeichnungen auf Sichtbeton oder sichtbar bleibenden Holzflächen vorgenommen werden.

Bei Verwendung von Klebestreifen müssen diese rückstandsfrei nach spätestens 3 Tagen wieder entfernt werden.

**3.1.10 Untergrund Beton sandstrahlen / kugelstrahlen**
Betonbodenplatte sandstrahlen / kugelstrahlen für nachfolgende Aufbringung der kaltselbstklebenden Abdichtungsbahn

einschliesslich fachgerechte Entsorgung des anfallenden Schutts

Ausführung in vorheriger Abstimmung mit der örtlichen Bauleitung
Menge: 1070,000 m2

**3.1.20 Untergrund reinigen Beton abkehren**
Reinigen des Untergrundes aus Beton von grober
Verschmutzung,
Art der Verschmutzung gemischte Abfälle:
Bauschutt, Mörtelreste, Holzreste, Gipskartonreste,
Metallreste, Karton-/Papierreste, Kunststoffreste und sonstigen haftungsmindernden Bestandteilen,
durch Abkehren,
anfallende Stoffe zu Haufwerken zusammenfegen

Ausführung in vorheriger Abstimmung mit der örtlichen Bauleitung
Menge: 9700,000 m2

**3.1.30 Untergrund reinigen Abdichtung abkehren**
Reinigen des Untergrundes aus Abdichtungsbahn von grober Verschmutzung,
Art der Verschmutzung gemischte Abfälle:
Bauschutt, Mörtelreste, Holzreste, Gipskartonreste,
Metallreste, Karton-/Papierreste, Kunststoffreste und sonstigen haftungsmindernden Bestandteilen,
durch Abkehren,
anfallende Stoffe zu Haufwerken zusammenfegen

Ausführung in vorheriger Abstimmung mit der örtlichen Bauleitung
Menge: 1070,000 m2

**3.1.40 Kehrgut transportieren und entsorgen**
aufnehmen des zu Haufwerken zusammengefegten angefallenen Kehrgutes, Transport aus dem Gebäude heraus und fachgerechte Entsorgung
Menge: 1,000 m3

**3.1.50 faserverstärkte zementgebundene Bodenausgleichsmasse, D=2-10 mm**
faserverstärkte zementgebundene Bodenausgleichsmasse zum Ausgleich von Unebenheiten der Rohbetondecken

Schichtdicken:  2-10 mm

im Verbund auf Rohbetondecke inklusive Herstellen des Haftgrundes mit geeigneter Grundierung

Produkteigenschaften:
sehr gut fließfähig
Emicode EC 1 Plus, sehr emissionsarm
für Schichtdicken ab 2 mm geeignet,
maschinell misch- und förderbar,
spannungsarm
Baustoffklasse A2 EN 13501-1,
Biegezugfestigkeit > 5 N/mm2
Druckfestigkeit > 20 N/mm2

Ausführung in vorheriger Abstimmung mit der örtlichen Bauleitung
Menge: 9700,000 m2

**3.1.60 zementgebundene Bodenausgleichsmasse, D=11-20 mm**
zementgebundene Bodenausgleichsmasse
zum Ausgleich von Unebenheiten der Rohbetondecken
Ausführung in vorheriger Abstimmung mit AG

Schichtdicken:  11-20 mm

im Verbund auf Rohbetondecke inklusive Herstellen des Haftgrundes mit geeigneter Grundierung

Produkteigenschaften:
für Schichtdicken von 11 bis 20 mm geeignet,
maschinell misch- und förderbar,
in Randbereichen mit Randstreifen einzubringen
Baustoffklasse A1 EN 13501-1,
Biegezugfestigkeit >= 1 N/mm2
Druckfestigkeit >= 1,8 N/mm2
Menge: 150,000 m2

#### Abschnitt 3.2 Abdichtungen

**3.2.10 Untergrund trocknen Gasflamme**
Trocknen des Untergrundes, Trocknungsgrad in Abhängigkeit vom geplanten Abdichtungsstoff, Ausführung durch Gasflamme, Untergrund Beton

Ausführung in vorheriger Abstimmung mit der örtlichen Bauleitung
Menge: 535,000 m2

**3.2.20 Abdichtung Betonbodenplatte 1-lagig**
bahnenförmige Abdichtung nach DIN 18533 von Bodenplatten gegen aufsteigende Bodenfeuchte und als Sperrschicht gegen nachstossende Restfeuchte aus Betondecken
Wassereinwirkungsklasse W1.1-E
einlagig, Stärke min. 0,9mm
kaltselbstklebende Polymerbitumenbahn mit Glasvlies- und Aluminiumeinlage, beidseitig mit PE beschichtet
dampfdicht, sd-Wert mind. 1.500m
radondicht
emissionsarm geprüft nach AgBB
vollflächig auf Betonbodenplatte verklebt nach Herstellervorgabe
einschl. Nähte und Stöße vollflächig verkleben
Mindestüberlappung der Stöße 10cm
Bodenaufbautyp FL_01 / ES_01 / KA_01
Menge: 1070,000 m2

**3.2.30 Anschluss an aufgehende Wände**
Anschließen der 1-lagigen Abdichtung gegen Bodenfeuchte
an Übergängen zwischen Boden und aufgehenden Stahlbetonwänden / Stützen innen
vorbeschriebene 1-lagige Abdichtung umgelegt hochziehen bzw. gesonderter Streifen mit mindestens 10 cm Überlappungsbreite auf der Abdichtungsbahn verklebt
als Hochzug mit Höhe 310mm (150mm über OK FFB)
vollflächig verklebt
Menge: 775,000 m

**3.2.40 Abdichtung Eckausbildung**
vorbeschriebene 1-lagige Abdichtung gegen Bodenfeuchte
fachgerechte Eckausbildung als Aussenecke oder Innenecke
Menge: 300,000 Stk

**3.2.50 Anarbeiten Einbauteile, Durchdringungen rund D=50-100 mm**
Anarbeiten  der vorbeschriebenen 1-lagigen Abdichtung gegen Bodenfeuchte an Einbauteile, Rohrdurchführungen etc.
Rohrdurchmesser von 50 bis 150 mm
Menge: 15,000 Stk

**3.2.60 Anschluss Abdichtung an Los-Festflansch**
Anschließen der vorbeschriebenen Abdichtungsbahn
bei Bodenabläufen, Rinnen und an Rohrhülsen
Manschette bzw. Bahnenabdichtung fachgerecht in bauseitigen Los-Festflansch einbauen
einschliesslich Verstärkungslage

von DN 100 bis DN 250
Menge: 5,000 Stk

#### Abschnitt 3.3 Trennlagen

**3.3.10 Abdeckung PE-Folie einlagig**
Abdeckung aus PE-Folie, einlagig, Dicke 0,2 mm,
sd-Wert mind. 100m
auf Dämmschichten
Stöße mind. 20 cm überlappen
seitlich hochgezogen bis 50mm über OK Estrich
mit Fugenklebeband

als Unterlage für mineralisch gebundenen Zementestrich / Heiz-
Zementestrich, auf Dämmlagen
Abrechnung nach Raumfläche
Menge: 9700,000 m2

#### Abschnitt 3.4 Wärmedämmung als Ausgleichsdämmung

**3.4.10 Wärmedämmschicht EPS D=30mm WLG 040**
Wärmedämmschicht als Ausgleichsdämmung für Fußboden aus expandiertem Polystyrol-Hartschaum EPS
nach EN 13163 als Platte
Dicke 30 mm, WLG 040
einlagig
Anwendungsgebiet DIN 4108-10 DEO - dm
für Flächenlasten bis 5 kN/m2
für Einzellasten bis 4 kN

frei von HBCDD sowie vergleichbaren halogenierten Flammschutzmitteln sein und den materialökologischen Anforderungen entsprechend

auf Stahlbetondecke aufgebracht

Bodenaufbautyp KA_F
Menge: 920,000 m2

**3.4.20 Wärmedämmschicht EPS D=40mm WLG 040**
Wärmedämmschicht als Ausgleichsdämmung für Fußboden aus expandiertem Polystyrol-Hartschaum EPS
nach EN 13163 als Platte
Dicke 40 mm, WLG 040
einlagig
Anwendungsgebiet DIN 4108-10 DEO - dm
für Flächenlasten bis 5 kN/m2
für Einzellasten bis 4 kN

frei von HBCDD sowie vergleichbaren halogenierten Flammschutzmitteln sein und den materialökologischen Anforderungen entsprechend

auf Stahlbetondecke aufgebracht

Bodenaufbautyp FL_01
Menge: 130,000 m2

**3.4.30 Wärmedämmschicht EPS D=50mm WLG 040**
Wärmedämmschicht als Ausgleichsdämmung für Fußboden aus expandiertem Polystyrol-Hartschaum EPS
nach EN 13163 als Platte
Dicke 50 mm, WLG 040
einlagig oder zweilagig
bie zweilagiger Verlegung Stösse versetzt
Anwendungsgebiet DIN 4108-10 DEO - dm
für Flächenlasten bis 5 kN/m2
für Einzellasten bis 4 kN

frei von HBCDD sowie vergleichbaren halogenierten Flammschutzmitteln sein und den materialökologischen Anforderungen entsprechend

auf Stahlbetondecke aufgebracht

Bodenaufbautyp FL_02
Menge: 420,000 m2

**3.4.40 Wärmedämmschicht EPS D=60mm WLG 040**
Wärmedämmschicht als Ausgleichsdämmung für Fußboden aus expandiertem Polystyrol-Hartschaum EPS
nach EN 13163 als Platte
Dicke 60 mm, WLG 040
einlagig oder zweilagig
bie zweilagiger Verlegung Stösse versetzt
Anwendungsgebiet DIN 4108-10 DEO - dm
für Flächenlasten bis 5 kN/m2
für Einzellasten bis 4 kN

frei von HBCDD sowie vergleichbaren halogenierten Flammschutzmitteln sein und den materialökologischen Anforderungen entsprechend

auf Stahlbetondecke aufgebracht

Bodenaufbautyp KA_01 / KA_02
Menge: 7100,000 m2

**3.4.50 Wärmedämmschicht EPS D=70mm WLG 040**
Wärmedämmschicht als Ausgleichsdämmung für Fußboden aus expandiertem Polystyrol-Hartschaum EPS
nach EN 13163 als Platte
Dicke 70 mm, WLG 040
einlagig oder zweilagig
bie zweilagiger Verlegung Stösse versetzt
Anwendungsgebiet DIN 4108-10 DEO - dm
für Flächenlasten bis 5 kN/m2
für Einzellasten bis 4 kN

frei von HBCDD sowie vergleichbaren halogenierten Flammschutzmitteln sein und den materialökologischen Anforderungen entsprechend

auf Stahlbetondecke aufgebracht

Bodenaufbautyp ES_01 / ES_02
Menge: 1150,000 m2

**3.4.60 Mehrpreis Gefälledämmung**
Mehrpreis Gefälledämmung für Herstellung eines vierseitigen asymetrischen Gefälles
im Regelfall 2 % Neigung, in Einzelfällen bis 7 % Neigung für punktförmige Bodeneinläufe und Rinnen
Menge: 35,000 m2

#### Abschnitt 3.5 Trittschalldämmung

**3.5.10 Trittschalldämmschicht EPS 20 mm 30MN/m3 WLG 045**
Trittschalldämmschicht
aus expandiertem Polystyrol-Hartschaum EPS
Lieferdicke 20 mm
dynamische Steifigkeit max. 30MN/m3
Stauchung / Verformung max. 3mm
Wärmeleitgruppe 045
Anwendungsgebiet DIN 4108-10 DES
als Unterlage für Estrich
für Flächenlasten bis 5 kN/m2
für Einzellasten bis 4 kN

frei von HBCDD sowie vergleichbaren halogenierten Flammschutzmitteln sein und den materialökologischen Anforderungen entsprechend

auf Ausgleichsdämmung aufgebracht

Bodenaufbautyp KA_01
Menge: 100,000 m2

**3.5.20 Trittschalldämmschicht EPS 25 mm 30MN/m3 WLG 045**
Trittschalldämmschicht
aus expandiertem Polystyrol-Hartschaum EPS
Lieferdicke 25 mm
dynamische Steifigkeit max. 30MN/m3
Stauchung / Verformung max. 3mm
Wärmeleitgruppe 045
Anwendungsgebiet DIN 4108-10 DES
als Unterlage für Estrich
für Flächenlasten bis 5 kN/m2
für Einzellasten bis 4 kN

frei von HBCDD sowie vergleichbaren halogenierten Flammschutzmitteln sein und den materialökologischen Anforderungen entsprechend

auf Ausgleichsdämmung aufgebracht

Bodenaufbautyp KA_F / FL_02 / KA_02 / ES_01 / FL_01 / ES_02
Menge: 9600,000 m2

#### Abschnitt 3.6 Estriche

**3.6.10 ternärer Schnellzement-Heizestrich CT-C50-F7-S65-H45 SW1**
Schnellzementestrich DIN 18560 CT
ternär abbindend (SZ-T),
schnell erhärtend und schnell trocknend,
früh belegbar, schwind und spannungsarm erhärtend
Dimensionsstabilität nach DIN 18560 SW1
sehr emissionsarm nach GEV-EMICODE Klasse EC1

Schnell-Zementestrich ternär aus Vollbindemittel gemäß Produktinformation herstellen und verdichten sowie in richtiger Höhenlage ebenflächig nach den Anforderungen gem. DIN 18202, Tabelle 3, Zeile 3, einbauen

auf bauseitigem Heizungssystem aufgebracht
Druckfestigkeitsklasse C50 DIN EN 13813
Biegezugfestigkeitsklasse F 7 DIN EN 13813
Estrichnenndicke 65mm
Heizrohrüberdeckung mind. 45mm
Heizrohrdurchmesser bis 18mm
für Flächenlasten bis 5 kN/m2
für Einzellasten bis 4 kN

zur Aufnahme von Fliesenbelägen / Kautschuk

Bodenaufbautyp KA_F / KA_02 / KA_01 / FL_02 / FL_01
Menge: 8560,000 m2

**3.6.20 ternärer Schnellzement-Estrich CT-C50-F7-S65 SW1**
Schnellzementestrich DIN 18560 CT
ternär abbindend (SZ-T),
schnell erhärtend und schnell trocknend,
früh belegbar, schwind und spannungsarm erhärtend
Dimensionsstabilität nach DIN 18560 SW1
sehr emissionsarm nach GEV-EMICODE Klasse EC1

Schnell-Zementestrich ternär aus Vollbindemittel gemäß Produktinformation herstellen und verdichten sowie in richtiger Höhenlage ebenflächig nach den Anforderungen gem. DIN 18202, Tabelle 3, Zeile 3, einbauen

Druckfestigkeitsklasse C50 DIN EN 13813
Biegezugfestigkeitsklasse F 7 DIN EN 13813
Estrichnenndicke 65mm
für Flächenlasten bis 5 kN/m2
für Einzellasten bis 4 kN

zur Aufnahme von Beschichtungen

Bodenaufbautyp ES_01 / ES_02
Menge: 1140,000 m2

**3.6.30 Mehrpreis Gefälleausbildung**
Mehrpreis für Herstellung eines vierseitigen asymetrischen Gefälles
im Regelfall 2 % Neigung
in Einzelfällen bis 7 % Neigung für punktförmige Bodeneinläufe und Rinnen

Gefälleausbildung mit stark erhöhten Anforderungen an Ebenheit

bei allen vorbeschriebenen Estrichen
Menge: 35,000 m2

**3.6.40 Mehrdicke D 5 mm ternärer Schnellzementestrich**
Mehrdicke der vorstehenden ternären Schnellzementestriche / ternären Schnellzement-Heizestriche
5 mm Mehrdicke zum Ausgleich von bauseitigen Toleranzen gemäß DIN 18202

Die angegebenen Nenndicken der vorstehenden Estrichpositionen gelten als Mittelwerte.

Mehrdicken sind nur zu vergüten, soweit sie nachweislich erforderlich sind und auf Abweichungen des Untergrundes zurückzuführen sind, die die zulässigen Ebenheitstoleranzen nach DIN 18202 überschreiten.

Mehrdicken innerhalb der zulässigen Toleranzen sind mit den Einheitspreisen abgegolten.
Menge: 500,000 m2

**3.6.50 Mehrdicke D 10 mm ternärer Schnellzementestrich**
Mehrdicke der vorstehenden ternären Schnellzementestriche / ternären Schnellzement-Heizestriche
10 mm Mehrdicke zum Ausgleich von bauseitigen Toleranzen gemäß DIN 18202

Die angegebenen Nenndicken der vorstehenden Estrichpositionen gelten als Mittelwerte.

Mehrdicken sind nur zu vergüten, soweit sie nachweislich erforderlich sind und auf Abweichungen des Untergrundes zurückzuführen sind, die die zulässigen Ebenheitstoleranzen nach DIN 18202 überschreiten.

Mehrdicken innerhalb der zulässigen Toleranzen sind mit den Einheitspreisen abgegolten.
Menge: 250,000 m2

#### Abschnitt 3.7 Anarbeiten Wärmedämmung und Trittschalldämmung

**3.7.10 Anarbeiten Leitungen**
Anarbeiten von Wärmedämmstoffen an auf der Rohdecke
liegende ELT-Leerrohre / ELT-Kanäle / HLS-Leitungen und sonstige Einbauten
Menge: 200,000 m

**3.7.20 Anarbeiten Einbauteile rund D= bis 50 mm**
Anarbeiten der Wärme und Trittschalldämmung
an Einbauteile, Rohrdurchführungen etc.
Rohrdurchmesser bis 50 mm

Abrechnung pro Einbauteil einmalig für beide Dämmebenen zusammen
Menge: 25,000 Stk

**3.7.30 Anarbeiten Einbauteile rund D über 50 bis 150 mm**
Anarbeiten der Wärme und Trittschalldämmung
an Einbauteile, Rohrdurchführungen etc.
Rohrdurchmesser über 50 bis 150 mm

Abrechnung pro Einbauteil einmalig für beide Dämmebenen zusammen
Menge: 25,000 Stk

**3.7.40 Anarbeiten Einbauteile rechteckig bis 500x500 mm**
Anarbeiten der Wärme und Trittschalldämmung mit Schrägschnitt
an Einbauteile, Bodenabläufe, Bodentanks etc.
rechteckig bis 500x500 mm

Abrechnung pro Einbauteil einmalig für beide Dämmebenen zusammen
Menge: 90,000 Stk

#### Abschnitt 3.8 Abstellungen / Aussparungen / Anarbeiten Estrich

**3.8.10 Estrich Abstellung Edelstahlwinkel**
Estrich Abstellung Edelstahlwinkel V2A
Höhe 16 cm
höhengenau und fluchtgerecht einbauen und befestigen auf der Rohdecke
verschiedene Einzellängen
einschliesslich Ausbildung von Ecken
Menge: 25,000 m

**3.8.20 Estrich Abstellung Kantholz**
Estrichabstellung
freie Deckenränder und bei Gewerkewechsel an Türen

Höhe bis 16 cm
mittels geeigneten Brettern bzw. Kanthölzern
höhengenau und fluchtgerecht einbauen und befestigen auf der Rohdecke
verschiedene Einzellängen

einschließlich Ausbau und fachgerechter Entsorgung
Menge: 180,000 m

**3.8.30 linienförmiges Abstellen Estrich Ränder keilförmig**
linienförmiges Abstellen Estrich in Randbereichen
Ränder keilförmig (40- 50°)

einschliesslich Eckausbildungen
in verschiedenen Einzellängen, z.B. bei Rinnen in Duschen
Menge: 35,000 m

**3.8.40 Aussparungen herstellen bis 1000 cm2**
Herstellen von Aussparungen für nachträgliche Einbauteile, z.B. bei Bodenabläufen etc.
Ränder keilförmig (40-50°)
Einzelgrösse bis 1000 cm2
Menge: 50,000 Stk

**3.8.50 Aussparungen herstellen über 1000 bis 2500 cm2**
Herstellen von Aussparungen für nachträgliche Einbauteile
z.B. Kabelpaketdurchführungen, Bodentanks, Bodenabläufen, Bodenablaufrinnen etc.
Ränder keilförmig (40-50°)

Einzelgrösse über 1000 bis 2500 cm2
Menge: 110,000 Stk

**3.8.60 Aussparungen herstellen über 2500 bis 7500 cm2**
Herstellen von Aussparungen für nachträgliche Einbauteile
z.B. Kabelpaketdurchführungen, Bodenablaufrinnen etc.
Ränder keilförmig (40-50°)

Einzelgrösse über 2500 bis 7500 cm2
Menge: 20,000 Stk

**3.8.70 Nachträgliches Verfüllen von Öffnungen bis 1000 cm2**
nachträgliches Verfüllen von Aussparungen und Öffnungen im Untergrund
mittels ternärem Schnellzement einschliesslich passgenauem Anarbeiten
an Estrich und Einbauteile und Vorbereiten der Anschlußflächen
einschliesslich späteres Verharzen der Anschlußfugen
Einzelgrösse bis 1000 cm2
Menge: 50,000 Stk

**3.8.80 Nachträgliches Verfüllen von Öffnungen über 1000 bis 2500 cm2**
nachträgliches Verfüllen von Aussparungen und Öffnungen im Untergrund
mittels ternärem Schnellzement einschliesslich passgenauem Anarbeiten
an Estrich und Einbauteile und Vorbereiten der Anschlußflächen
einschliesslich späteres Verharzen der Anschlußfugen

Einzelgrösse über 1000 bis 2500 cm2
Menge: 20,000 Stk

**3.8.90 Nachträgliches linienförmiges Verfüllen von Öffnungen 2 bis 3 cm breit**
nachträgliches linienförmiges Verfüllen von 2 bis 3 cm breiten Fugen auf Estrichtiefe
mittels Epoxidharzmörtel oder gleichwertig geeignetem Material
einschliesslich passgenauem Anarbeiten an Estrich und Einbauteile
einschliesslich Vorbereiten der Anschlußflächen
Menge: 80,000 m

**3.8.100 Nachträgliches linienförmiges Verfüllen von Öffnungen über 3 bis 5 cm breit**
Nachträgliches linienförmiges Verfüllen von über 3 bis 5 cm breiten Fugen auf Estrichtiefe
mittels Epoxidharzmörtel oder gleichwertig geeignetem Material
einschliesslich passgenauem Anarbeiten an Estrich und Einbauteile
einschliesslich Vorbereiten der Anschlußflächen
Menge: 50,000 m

**3.8.110 Nachträgliches linienförmiges Verfüllen von Öffnungen über 5 bis 10 cm breit**
Nachträgliches linienförmiges Verfüllen von über 5 bis 10 cm breiten Fugen auf Estrichtiefe
mittels Epoxidharzmörtel oder gleichwertig geeignetem Material
einschliesslich passgenauem Anarbeiten an Estrich und Einbauteile
einschliesslich Vorbereiten der Anschlußflächen
Menge: 20,000 m

#### Abschnitt 3.9 Fugen / Profile / Randdämmstreifen

*Hinweis: Hinweis Fugen*
Hinweis Fugen

Die Profile sind höhen- und fluchtgerecht auszurichten sowie deckungsgleich mit dem Fugenverlauf des bauseitigen Bodenbelags anzuordnen.

Die Leistungen für Randdämmstreifen, Fugenprofile, Schutzmaßnahmen, Ausbau und Wiedereinbau angrenzender Bauteile sind jeweils vollständig in den dafür vorgesehenen Positionen enthalten, sofern nicht ausdrücklich anders beschrieben.

Eine Mehrfachvergütung einzelner Teilleistungen ist ausgeschlossen.
Je Fuge ist die Leistung nur einmal abrechenbar.

**3.9.10 Herstellen Schein-, Arbeitsfuge**
fachgerechtes Herstellen von Schein- und Arbeitsfugen in allen vorbeschriebenen Estrichen
Menge: 100,000 m

**3.9.20 Schließen Schein-, Arbeitsfuge**
fachgerechtes kraftschlüssiges Schließen von Schein- und Arbeitsfugen, verdübelt und verharzt
Menge: 100,000 m

**3.9.30 Bewegungsfuge mit Profil**
Bewegungsfugenprofil aus geschlossenzelligem PE-Schaum
mit seitlicher Hart-Kunststoffbeschichtung
mit selbstklebendem Fuss
Bewegungsaufnahme min. 5mm
für Estriche mit und ohne Fußbodenheizung
Fugenbreite 10 mm
Höhe Estrich bis 65 mm
verschiedene Einzellängen unter Türen und innerhalb von Räumen
einschliesslich Eckausbildungen

Detailplan
07_5_A_G_DE_FB_0026_V_01 _Bewegungsfuge Kautschuk
Menge: 400,000 m

**3.9.40 Bewegungsfuge mit Estrichdübeln**
Bewegungsfuge unter Türen bei beidseitigem Kautschukbelag

Estrichdübel mit vollflächiger Kunststoffbeschichtung und beidseits Dehnungsausgleichskappen
durch Randdämmstreifen gezogen

Estrichdübel d=6mm, Länge 300mm
Abstand 25-30cm
Estrichdübel in mittlerer Höhe des Estrichs
Einbau der Dübel senkrecht zur Fuge

verschiedene Einzellängen von 0,885m bis 2,50m

Detailplan
07_5_A_G_DE_FB_0026_V_01 _Bewegungsfuge Kautschuk
Menge: 135,000 m

**3.9.50 Zulage für Bewegungsfugen mit schalltechnischer Trennung 6 FBH-Leitungen**
Zulage für Bewegungsfugen in Türbereichen für exaktes Anpassen des Randdämmstreifens an die bauseitigen Leitungen der Fussbodenheizung durch kammartiges Ausschneiden des Randstreifens

Türbreiten von 0,885 bis 2,50m
Anpassung an bis zu 6 Stk. Heizungsleitungen im Abstand von 5 cm
Menge: 100,000 Stk

**3.9.60 Zulage für Bewegungsfugen mit schalltechnischer Trennung 10 FBH-Leitungen**
Zulage für Bewegungsfugen in Türbereichen für exaktes Anpassen des Randdämmstreifens an die bauseitigen Leitungen der Fussbodenheizung durch kammartiges Ausschneiden des Randstreifens

Türbreiten von 1,10 bis 2,50m
Anpassung an bis zu 10 Stk. Heizungsleitungen im Abstand von 5 cm
Menge: 100,000 Stk

**3.9.70 Randdämmstreifen Mineralwolle**
Randdämmstreifen aus nichtbrennbarer Mineralwolle
Schmelzpunkt mind. 1000 Grad-Celsius
Dicke 10 mm
Höhe 160mm
abrutschgesichert verlegen an allen angrenzenden
Bauteilen z.B. Wände, Türzargen, Fassadenriegel,
Trennprofile und sonstige Einbauten
zur Ausbildung ordnungsgemäßer Randfugen und zur Vermeidung von Schallbrücken
Auf eine exakte Stellung in Ecken ist zwingend zu achten.

Hinweis: Bei Türen mit Gewerkewechsel zur VE A_16 Sichtestrich und Werkstein wird der Randdämmstreifen in der Fuge unter der Tür vom Gewerk A_16 verlegt.
Menge: 7125,000 m

#### Abschnitt 3.10 Schutzmassnahmen / Sonstiges

**3.10.10 Mehrpreis für Vorab-Ausführung**
Mehrpreis bzw. Zulage für die Vorab-Ausführung von schwimmendem Estrich in ausgewählten Technikräumen nach Angabe des AG

bestehend aus:
Abdichtung gegen aufsteigende Bodenfeuchte
Ausgleichs-Wärmedämmung
Trittschalldämmung
Randdämmstreifen
Zementestrich

Abrechnung nach Raumfläche mit komplettem vorstehende beschriebenem Bodenaufbau als Zulage zu den Haupt-LV-Positionen
Menge: 500,000 m2

**3.10.20 Transportrampen herstellen, vorhalten und abbauen**
Transportrampe in Übergangsbereichen von Estrichflächen und Rohbau für den Materialtransport

herstellen, vorhalten, abbauen und abtransportieren
Menge: 50,000 m2

**3.10.30 Schutzabdeckung an Wänden / Stützen**
Abdeckung aus Folie,  Foliendicke 0,1 mm
Stöße überlappen und verkleben
Klebeband und Folie rückstandslos entfernbar
Folienstreifen 50-60cm breit

einschliesslich rückstandsloser Beseitigung und fachgerechter Entsorgung
spätestens 3 Tage nach der Anbringung wieder entfernen

Ausführung in vorheriger Abstimmung mit der örtlichen Bauleitung

Nur für Schutzmassnahmen, die über die Nebenleistung nach VOB / C hinausgehen.
Menge: 500,000 m2

**3.10.40 Schutzabdeckung Milchtütenkarton**
Verlegen eines Schutzbelages
gegen Verschmutzung und Beschädigung
nach der Beschichtung
einlagig mit  Abdeckmaterial aus Milchtütenkarton,
Karton mit mind. 200g/m2,
Stöße und Anschlüsse staubdicht abkleben,
an den Stößen verklebt, gesichert gegen Verrutschen
einschliesslich Vorhaltung, späterem Rückbau und fachgerechter Entsorgung
einschliesslich Entsorgungskosten

Ausführung in vorheriger Abstimmung mit der örtlichen Bauleitung
Ausführung in verschiedenen Teilflächen

Ausbau erst kurz vor Übergabe des Objektes
Die gesonderte Anfahrt ist in diese Position einzurechnen.
Menge: 1500,000 m2

**3.10.50 Schutzabdeckung Vlies und Hartfaserplatte**
befahrbare Schutzabdeckung
herstellen und beseitigen
Abdeckung aus Vlies, Stöße überlappend
Ränder hochziehen und kleben
zusätzliche Abdeckung aus Hartfaserplatten
Plattendicke 5 mm, verrutschsicher verkleben
einschliesslich rückstandsloser Beseitigung und fachgerechter Entsorgung

Ausführung in vorheriger Abstimmung mit der örtlichen Bauleitung
Ausführung in verschiedenen Teilflächen

Ausbau erst kurz vor Übergabe des Objektes
Die gesonderte Anfahrt ist in diese Position einzurechnen.
Menge: 50,000 m2

**3.10.60 Abkleben metallische Untergründe**
Abkleben von bauseitigen metallischen Untergründen

mit rückstandslos ablösbarem Klebeband, geeignet für pulverbeschichtete Metallteile
mit oberflächenrauer Farbe ist zu rechnen
Klebebandbreite mind. 50 mm

einschliesslich rückstandsloser Beseitigung und fachgerechter Entsorgung
spätestens 3 Tage nach der Anbringung wieder entfernen

Ausführung in vorheriger Abstimmung mit der örtlichen Bauleitung
Menge: 50,000 m

### Bereich 4 DOKUMENTATION

#### Abschnitt 4.1 Dokumentation

**4.1.10 Unterlagen Schlussdokumentation**
*** Pauschalposition
Übergabe folgender Unterlagen:

Datenblätter, Prüfzeugnisse und Zulassungen,
Fachunternehmererklärung und Fachbauleitererklärung,
ggf. Zustimmung im Einzelfall,
allgemeine bauaufsichtliche Zulassungen,
Produktdaten- und Sicherheitsdatenblätter der verwendeten Produkte,
Übereinstimmungserklärung der verwendeten Baustoffe,
Bautagesberichte + Fotodokumentation,
Entsorgungsdokumentationen,
udgl.

als pdf-Dateien auf PKS hochgeladen
gem. Doku-RL siehe WBVBS
Menge: 1,000 psch

### Bereich 5 STUNDENLOHNARBEITEN

*Hinweis: Hinweis Stundenlohnarbeiten*
STUNDENLOHNARBEITEN

Vorbemerkungen zu Stundenlohnarbeiten
Die Stundenlohnarbeiten werden zwar zur Wertung hier im Leistungsverzeichnis mit abgefragt, jedoch vom Auftraggeber im Hauptauftrag nicht mit beauftragt.
Stundenlohnarbeiten sind grundsätzlich mind. 3 Werktage vor Ausführung schriftlich per Mail an den AG und die Objektüberwachung mit Angabe einer Zeitschätzung und Materialkostenschätzung anzuzeigen und bedürfen einer
Freigabe durch den AG. Andernfalls werde diese nicht vergütet.
Die Abrechnung erfolgt zu den im Leistungsverzeichnis angebotenen Stundenlohnsätzen."
Aufsichtspersonen werden nicht gesondert vergütet.
Regieberichte sind täglich zu führen und müssen zum Ende jeder Woche per E-Mail an den AG und die Objektüberwachung gesendet werden und im DPR abgelegt werden.
Die Objektüberwachung prüft nur, ob angefallene Stunden und Material tatsächlich angefallen, vorbehaltlich einer Abrechnung durch eine bestehende LV-Position.
Falls Regieberichte eingereicht werden, die älter als zwei Wochen nach Anfallsdatum sind, werden diese unabhängig der tatsächlichen Ausführung nicht mehr anerkannt.
Bei Arbeiten, die durch eine Fachkraft erledigt werden kann und kein Vorarbeiter erforderlich ist, werden nur Stundensätze für Facharbeiter vergütet.
Deshalb: vor Beginn der Arbeiten auf Stundenlohn ist die Abstimmung mit der Objektüberwachung erforderlich.
Der Bieter bestätigt, daß die aufgeführten Stundensätze
unter Beachtung der preisrechtlichen Vorschriften
ermittelt worden sind und die üblichen Berechnungsmerkmale vollständig beinhalten.
Mit den Stundensätzen ist folgendes abgegolten:
-  Tariflohn bzw. tatsächlich gezahlter Lohn
-  Zuschläge für vom Auftragnehmer zu vertretende Überstunden, Nacht-, Sonn- und Feiertagsarbeit
-  Entgelt für die üblichen Wegezeiten
-  Lohnnebenkosten (z.B. Auslösung, Fahrgeld, Personaltransportkosten,
  Verpflegungszuschuss, Übernachtungskosten etc.
-  Aufsichtspersonal, sofern nicht gesondert auszuweisen und vom Auftraggeber speziell angefordert
-  Sozialaufwand (Arbeitgeberanteil)
-  Gemeinkosten der Baustelle
-  allgemeine Geschäftskosten
-  vermögensbildende Maßnahmen
-  Vorhaltekosten für Werkzeug und Kleingeräte
-  Verschleiß- und Betriebskosten für Werkzeug und Kleingeräte
-  Wagnis und Gewinn
Die Einheitspreise beinhalten die Kleingeräte einschließlich Hilfs- und Betriebsstoffe, sowie AV+RepKo und alle erforderlichen Einsatzmittel wie Bohrer, Meissel, Schleifscheiben etc.

#### Abschnitt 5.1 Stundenlohnarbeiten

*Hinweis: Vorbemerkungen zu Stundenlohnarbeiten*
Vorbemerkungen zu Stundenlohnarbeiten

Der Bieter bestätigt, daß die aufgeführten Stundensätze
unter Beachtung der preisrechtlichen Vorschriften
ermittelt worden sind und die üblichen
Berechnungsmerkmale vollständig beinhalten.
Mit den Stundensätzen ist folgendes abgegolten:
-  Tariflohn bzw. tatsächlich gezahlter Lohn
-  Zuschläge für vom Auftragnehmer zu vertretende Überstunden, Nacht-,
  Sonn- und Feiertagsarbeit
-  Entgelt für die üblichen Wegezeiten
-  Lohnnebenkosten (z.B. Auslösung, Fahrgeld, Personaltransportkosten,
  Verpflegungszuschuss, Übernachtungskosten etc.
-  Aufsichtspersonal, sofern nicht gesondert auszuweisen und vom
  Auftraggeber speziell angefordert
-  Sozialaufwand (Arbeitgeberanteil)
-  Gemeinkosten der Baustelle
-  allgemeine Geschäftskosten
-  vermögensbildende Maßnahmen
-  Vorhaltekosten für Werkzeug und Kleingeräte
-  Verschleiß- und Betriebskosten für Werkzeug und Kleingeräte
-  Wagnis und Gewinn
Leistungen im Stundenlohn werden grundsätzlich nur dann
vergütet, wenn sie vor ihrem Beginn vereinbart werden.

**5.1.10 Vorarbeiter/-in Stundenlohnarbeiten sämtliche Kosten/Zuschläge**
Stundenlohnarbeiten durch Vorarbeiter/-in
auf Anordnung des AG ausführen,
der Verrechnungssatz für die jeweilige Arbeitskraft umfasst sämtliche Aufwendungen wie Lohn- und Gehaltskosten, Lohn- und Gehaltsnebenkosten, Zuschläge, lohngebundene und lohnabhängige Kosten, sonstige Sozialkosten, Gemeinkosten, Wagnis und Gewinn.
Menge: 40,000 h

**5.1.20 Facharbeiter/-in Stundenlohnarbeiten sämtliche Kosten/Zuschläge**
Stundenlohnarbeiten durch Facharbeiter/-in
auf Anordnung des AG ausführen,
der Verrechnungssatz für die jeweilige Arbeitskraft umfasst sämtliche Aufwendungen wie Lohn- und Gehaltskosten, Lohn- und Gehaltsnebenkosten, Zuschläge, lohngebundene und lohnabhängige Kosten, sonstige Sozialkosten, Gemeinkosten, Wagnis und Gewinn.
Menge: 40,000 h

**5.1.30 Bauhelfer/-in Stundenlohnarbeiten sämtliche Kosten/Zuschläge**
Stundenlohnarbeiten durch Bauhelfer/-in
auf Anordnung des AG ausführen,
der Verrechnungssatz für die jeweilige Arbeitskraft umfasst sämtliche Aufwendungen wie Lohn- und Gehaltskosten, Lohn- und Gehaltsnebenkosten, Zuschläge, lohngebundene und lohnabhängige Kosten, sonstige Sozialkosten, Gemeinkosten, Wagnis und Gewinn.
Menge: 40,000 h

**5.1.40 An-/Abfahrten**
An-/Abfahrt für Stundenlohnarbeiten, die nicht im Zusammenhang mit der Hauptleistung stehen.
Die Leistung muss maximal 24 Stunden nach Aufforderung durch die Objektüberwachung ausgeführt werden.
Menge: 5,000 Stk
